# Partició interior per a envans

- Propietat de l'arxiu: CYPE INGENIEROS, S.A.
- Format: FIEBDC-3/2002
- Divisa: EUR
- Costos indirectes: 3.00 %
- IVA: 21.00 %

## P Particions

### PT Envans

#### PTS Sistemes, tabic de fàbrica i plaques

**PTS020** m² Partició interior per a envans, realitzada mitjançant el sistema "DBBLOK", formada per un full de fàbrica de 6,5 cm de gruix de totxana de formigó buit acústic, Geroblok Tabique "DBBLOK", per revestir, de 49x6,5x19 cm, rebuda amb morter de ciment M-7,5, revestida per ambdues cares amb 15 mm de guix de construcció B1, projectat, acabat lliscat amb guix d'aplicació en capa fina C6.
Formació de partició interior per a envans, realitzada mitjançant el sistema "DBBLOK", formada per un full de fàbrica de 6,5 cm de gruix de totxana de formigó buit acústic, Geroblok Tabique "DBBLOK", per revestir, de 49x6,5x19 cm, rebuda amb morter de ciment M-7,5, revestida per ambdues cares amb 15 mm de guix de construcció B1, aplicat mitjançant projecció mecànica, acabat lliscat amb guix d'aplicació en capa fina C6. Inclús p/p de replanteig, anivellació i aplomat, rebut de bastiment i bastiments de base, minves i ruptures, lligadures, caps, col·locació de cantoneres de plàstic i metall amb perforacions, guarnicions de buits, acabaments amb entornpeu, execució de trobades i punts singulars i neteja.
Inclou: Replanteig i traçat en el sostre dels envans a realitzar. Col·locació i aplomat de mires de referència. Col·locació, aplomat i anivellació de bastiments i bastiments de base de portes i armaris. Estesa de fils entre mires. Col·locació de les peces per filades a nivell. Rebuda a l'obra dels bastiments i bastiments base. Trobades de la fàbrica amb façanes, pilars i envans. Trobada de la fàbrica amb el forjat superior. Preparació del suport que es revestirà. Realització de mestres. Col·locació de cantonera en els cantons i sortints. Preparació de la pasta de guix en la màquina mescladora. Projecció mecànica de la pasta de guix. Aplicació de regle d'alumini. Pas de ganiveta d'acer. Aplicació del lliscat.
Criteri d'amidament de projecte: Superfície mesurada segons documentació gràfica de Projecte, sense duplicar cantonades ni encontres, deduint els buits de superfície major de 3 m².
Criteri de mesura d'obra: Es mesurarà la superfície realment executada segons especificacions de Projecte, sense duplicar cantonades ni encontres, deduint els buits de superfície major de 3 m².

| Codi | Ut | Descripció | Rendiment | Preu | Import |
|---|---|---|---|---|---|
| mt04hdb030a | Ut | Totxana de formigó buit acústic, Geroblok Tabique "DBBLOK", per revestir, de 49x6,5x19 cm. (material) | 10.000 | 0.25 | 2.50 |
| mt09mor010d | m³ | Morter de ciment CEM II/B-P 32,5 N tipus M-7,5, confeccionat en obra con 300 kg/m³ de ciment i una proporció en volum 1/5. (material) | 0.005 | 122.30 | 0.61 |
| mt09pye010c | m³ | Pasta de guix de construcció per projectar mitjançant mescladora-bombadora B1, segons UNE-EN 13279-1. (material) | 0.030 | 94.66 | 2.84 |
| mt28vye010 | m | Voravius de plàstic i metall, estable a l'acció dels sulfats. (material) | 0.215 | 0.35 | 0.08 |
| mt09pye010a | m³ | Pasta de guix per l'aplicació en capa fina C6, segons UNE-EN 13279-1. (material) | 0.003 | 88.58 | 0.27 |
| mq06pym010 | h | Mescladora-bombadora per morters i guixos projectats, de 3 m³/h. (maquinària) | 0.197 | 7.95 | 1.57 |
| op00amo010 |  | Mola o radial. | 1.000 | 0.00 | 0.00 |
| mo020 | h | Oficial 1ª construcció en treballs de ram de paleta. (mà d'obra) | 0.717 | 23.30 | 16.71 |
| mo112 | h | Peó ordinari construcció en treballs de ram de paleta. (mà d'obra) | 0.359 | 19.47 | 6.99 |
| mo032 | h | Oficial 1ª guixer. (mà d'obra) | 0.598 | 23.30 | 13.93 |
| mo069 | h | Ajudant guixer. (mà d'obra) | 0.299 | 20.68 | 6.18 |
| % | % | Costos directes complementaris | 2 % | 51.68 | 1.03 |
|  |  | Costos directes |  |  | 52.71 |
