# Fulla de partició interior de 10 cm d'espessor de fàbrica

- Propietat de l'arxiu: CYPE INGENIEROS, S.A.
- Format: FIEBDC-3/2002
- Divisa: EUR
- Costos indirectes: 3.00 %
- IVA: 21.00 %

## P Particions

### PT Envans

#### PTZ Fulla per a revestir

**PTZ020** m² Fulla de partició interior de 10 cm d'espessor de fàbrica, de bloc de formigó, llis estàndard "PREFHORVISA", color gris, 40x20x10 cm, resistència normalitzada R10 (10 N/mm²), per revestir, rebuda amb morter de ciment M-7,5.
Formació de fulla de partició interior de 10 cm d'espessor de fàbrica, de bloc de formigó, llis estàndard "PREFHORVISA", color gris, 40x20x10 cm, resistència normalitzada R10 (10 N/mm²), per revestir, rebuda amb morter de ciment M-7,5. També p/p de replanteig, anivellació i aplomat, rebut de bastiment i bastiments de base, minves i ruptures, lligadures, caps, execució de trobades i neteja.
Inclou: Replanteig i traçat en el sostre dels envans a realitzar. Marcat en els pilars dels nivells de referència general de planta i de nivell de paviment. Col·locació i aplomat de mires de referència. Col·locació, aplomat i anivellació de bastiments i bastiments de base de portes i armaris. Estesa de fils entre mires. Col·locació de les peces per filades a nivell. Rebuda a l'obra dels bastiments i bastiments base. Trobades de la fàbrica amb façanes, pilars i envans. Trobada de la fàbrica amb el forjat superior. Neteja del parament.
Criteri d'amidament de projecte: Superfície mesurada segons documentació gràfica de Projecte, sense duplicar cantonades ni encontres, deduint els buits de superfície major de 3 m².
Criteri de mesura d'obra: Es mesurarà la superfície realment executada segons especificacions de Projecte, sense duplicar cantonades ni encontres, deduint els buits de superfície major de 3 m².

| Codi | Ut | Descripció | Rendiment | Preu | Import |
|---|---|---|---|---|---|
| mt02bhp010a | Ut | Bloc de formigó, llis estàndard "PREFHORVISA", color gris, 40x20x10 cm, resistència normalitzada R10 (10 N/mm²), per revestir, inclús p/p de peces especials: cèrcols i medis. Segons UNE-EN 771-3. (material) | 12.600 | 0.48 | 6.05 |
| mt09mor010d | m³ | Morter de ciment CEM II/B-P 32,5 N tipus M-7,5, confeccionat en obra con 300 kg/m³ de ciment i una proporció en volum 1/5. (material) | 0.007 | 122.30 | 0.86 |
| op00amo010 |  | Mola o radial. | 1.000 | 0.00 | 0.00 |
| mo020 | h | Oficial 1ª construcció en treballs de ram de paleta. (mà d'obra) | 0.394 | 23.30 | 9.18 |
| mo112 | h | Peó ordinari construcció en treballs de ram de paleta. (mà d'obra) | 0.197 | 19.47 | 3.84 |
| % | % | Costos directes complementaris | 2 % | 19.93 | 0.40 |
|  |  | Costos directes |  |  | 20.33 |
