# Lluernari transitable de rajoles de vidre emmotllat

- Propietat de l'arxiu: CYPE INGENIEROS, S.A.
- Format: FIEBDC-3/2002
- Divisa: EUR
- Costos indirectes: 3.00 %
- IVA: 21.00 %

## Q Cobertes

### QL Lluernaris

#### QLH De rajoles de vidre emmotllat

**QLH010** m² Lluernari transitable de rajoles de vidre emmotllat.
Formació de lluernari transitable constituït per rajoles de vidre emmotllat llis, incolor, 190x190x80 mm, per a tràfic per als vianants, amb junts perimetrals i junts entre peces realitzats amb formigó HA-25/B/12/XC2 fabricat en central, i abocament amb cubilot, i acer UNE-EN 10080 B 500 S, amb una quantia aproximada de 13 kg/m² com a armadura inferior i superior; muntatge i desmuntatge del sistema d'encofrat. Inclús bandes perimetrals per a junts de dilatació i antilliscant i segellat de junts perimetrals amb silicona. Totalment acabat.
Inclou: Muntatge del sistema d'encofrat. Replanteig de les peces. Col·locació de les bandes perimetrals. Col·locació de les rajoles de vidre. Col·locació de les armadures amb separadors homologats. Humectació de l'encofrat. Abocament i compactació del formigó. Curat del formigó. Segellat de les juntes perimetrals. Desmuntatge del sistema d'encofrat.
Criteri d'amidament de projecte: Superfície mesurada segons documentació gràfica de Projecte.
Criteri de mesura d'obra: Es mesurarà la superfície realment executada segons especificacions de Projecte.

| Codi | Ut | Descripció | Rendiment | Preu | Import |
|---|---|---|---|---|---|
| mt21vmp010e | U | Rajola de vidre emmotlla, llis, incolor, 190x190x80 mm, per a terres amb tràfic per als vianants. (material) | 21.000 | 9.07 | 190.47 |
| mt10haf010ctmm | m³ | Formigó HA-25/B/12/XC2, fabricat en central. (material) | 0.019 | 90.20 | 1.71 |
| mt07aco010g | kg | Acer en barres corrugades, UNE-EN 10080 B 500 S, subministrat en obra en barres sense elaborar, de varis diàmetres. (material) | 13.000 | 1.22 | 15.86 |
| mt07aco020c | U | Separador homologat per bigues. (material) | 4.000 | 0.09 | 0.36 |
| mt50spa052b | m | Tauló de fusta de pi, de 20x7,2 cm. (material) | 0.020 | 6.32 | 0.13 |
| mt50spa101 | kg | Claus d'acer. (material) | 0.030 | 1.87 | 0.06 |
| mt50spa081a | U | Puntal metàl·lic telescòpic, de fins a 3 m d'altura. (material) | 0.013 | 19.25 | 0.25 |
| mt15sja025b | U | Cartutx de silicona acètica monocomponent, antifloridura, color transparent, de 310 ml. (material) | 0.500 | 6.73 | 3.37 |
| mt21vva022b | U | Material auxiliar per la col·locació de rajoles de vidre emmotllat. (material) | 1.000 | 0.95 | 0.95 |
| au00auh010 |  | Cubilot. | 1.000 | 0.00 | 0.00 |
| mo020 | h | Oficial 1ª construcció. (mà d'obra) | 2.322 | 28.42 | 65.99 |
| mo113 | h | Peó ordinari construcció. (mà d'obra) | 1.843 | 23.81 | 43.88 |
| % | % | Costos directes complementaris | 2 % | 323.03 | 6.46 |
|  |  | Costos directes |  |  | 329.49 |
