# Folrat de conductes d'instal·lacions a coberta plana, mitjançant fàbrica de maó ceràmic foradat per revestir, de 0,25 m² de secció i 1 m d'altura

- Propietat de l'arxiu: CYPE INGENIEROS, S.A.
- Format: FIEBDC-3/2002
- Divisa: EUR
- Costos indirectes: 3.00 %
- IVA: 21.00 %

## Q Cobertes

### QR Acabaments

#### QRF Folrats

**QRF010** U Folrat de conductes d'instal·lacions a coberta plana, mitjançant fàbrica de maó ceràmic foradat per revestir, de 0,25 m² de secció i 1 m d'altura.
Formació de fàbrica de maó ceràmic foradat per revestir, de 0,25 m² de secció i 1 m d'altura, rebuda i esquerdejada exteriorment amb morter de ciment, industrial, M-5, per a folrat de conductes de instal·lacions situats a coberta plana. També p/p de minves i ruptures, lligadures i execució de trobades i punts singulars.
Inclou: Replanteig i traçat en el sostre dels envans a realitzar. Col·locació i aplomat de mires de referència. Col·locació dels maons, prèviament humits, per filades senceres. Repàs de juntes i neteja. Arrebossat de la superfície.
Criteri d'amidament de projecte: Nombre d'unitats previstes, segons documentació gràfica de Projecte.
Criteri de mesura d'obra: Es mesurarà el nombre d'unitats realment executades segons especificacions de Projecte.

| Codi | Ut | Descripció | Rendiment | Preu | Import |
|---|---|---|---|---|---|
| mt04lcc010c | U | Maó ceràmic buit (totxana), per revestir, 29x14x9 cm, per a ús en fàbrica protegida (peça P), densitat 805 kg/m³, segons UNE-EN 771-1. (material) | 70.000 | 0.16 | 11.20 |
| mt08aaa010a | m³ | Aigua. (material) | 0.026 | 1.50 | 0.04 |
| mt09mif010ca | t | Morter industrial per a obra de paleta, de ciment, color gris, categoria M-5 (resistència a compressió 5 N/mm²), subministrat en sacs, segons UNE-EN 998-2. (material) | 0.129 | 33.86 | 4.37 |
| op00amo010 |  | Mola o radial. | 1.000 | 0.00 | 0.00 |
| mo020 | h | Oficial 1ª construcció. (mà d'obra) | 0.764 | 23.78 | 18.17 |
| mo077 | h | Ajudant construcció. (mà d'obra) | 0.793 | 21.14 | 16.76 |
| % | % | Costos directes complementaris | 2 % | 50.54 | 1.01 |
|  |  | Costos directes |  |  | 51.55 |
