# Carener de coberta de panells d'acer, mitjançant xapa plegada d'acer, amb acabat galvanitzat, de 0,8 mm d'espessor, 40 cm de desenvolupament i 3 plecs, amb junt d'estanquitat

- Propietat de l'arxiu: CYPE INGENIEROS, S.A.
- Format: FIEBDC-3/2002
- Divisa: EUR
- Costos indirectes: 3.00 %
- IVA: 21.00 %

## Q Cobertes

### QT Inclinades

#### QTE Acabats de xapa plegada d'acer

**QTE010** m Carener de coberta de panells d'acer, mitjançant xapa plegada d'acer, amb acabat galvanitzat, de 0,8 mm d'espessor, 40 cm de desenvolupament i 3 plecs, amb junt d'estanquitat.
Carener de coberta de panells d'acer, mitjançant xapa plegada d'acer, amb acabat galvanitzat, de 0,8 mm d'espessor, 40 cm de desenvolupament i 3 plecs, amb junt d'estanquitat, col·locat amb fixacions mecàniques. Inclús junt d'estanquitat.
Inclou: Replanteig i col·locació de l'acabat. Fixació mecànica. Col·locació de la junta d'estanquitat.
Criteri d'amidament de projecte: Longitud amidada segons documentació gràfica de Projecte, incrementada en 5 cm a cada costat.
Criteri de mesura d'obra: Es mesurarà la longitud realment executada segons especificacions de Projecte, incloent els acords en els suports.

| Codi | Ut | Descripció | Rendiment | Preu | Import |
|---|---|---|---|---|---|
| mt12www030cbn | m | Xapa plegada d'acer, amb acabat galvanitzat, de 0,8 mm d'espessor, 40 cm de desenvolupament i 3 plecs, per a acabat de carenera. (material) | 1.070 | 4.05 | 4.33 |
| mt13ccg030b | U | Cargol autoroscant de 6,5x130 mm d'acer galvanitzat, amb volandera. (material) | 6.000 | 0.32 | 1.92 |
| mt13ccg040 | m | Junt d'estanquitat per a xapes perfilades d'acer. (material) | 1.000 | 0.90 | 0.90 |
| mo051 | h | Oficial 1ª muntador de tancaments industrials. (mà d'obra) | 0.299 | 24.57 | 7.35 |
| mo098 | h | Ajudant muntador de tancaments industrials. (mà d'obra) | 0.149 | 21.14 | 3.15 |
| % | % | Costos directes complementaris | 2 % | 17.65 | 0.35 |
|  |  | Costos directes |  |  | 18.00 |
