# Carener per a coberta inclinada amb una pendent major del 10%

- Propietat de l'arxiu: CYPE INGENIEROS, S.A.
- Format: FIEBDC-3/2002
- Divisa: EUR
- Costos indirectes: 3.00 %
- IVA: 21.00 %

## Q Cobertes

### QU Components de cobertes inclinades

#### QUA De plaques asfàltiques

**QUA011** m Carener per a coberta inclinada amb una pendent major del 10%, cavallons asfàltics Onducober "ONDULINE", amb ales adaptables a qualsevol angle, color alumini, a base de fibres minerals i vegetals saturades amb una emulsió bituminosa a altes temperatures, de 50 cm d'amplada i 100 cm de longitud, recolzats sobre llistó de carener de fusta i amb cadascuna de les seves ales fixada mecànicament a les plaques adjacents. Inclús accessoris de fixació de les peces a les plaques.
Carener per a coberta inclinada amb una pendent major del 10%, cavallons asfàltics Onducober "ONDULINE", amb ales adaptables a qualsevol angle, color alumini, a base de fibres minerals i vegetals saturades amb una emulsió bituminosa a altes temperatures, de 50 cm d'amplada i 100 cm de longitud, recolzats sobre llistó de carener de fusta i amb cadascuna de les seves ales fixada mecànicament a les plaques adjacents. Inclús accessoris de fixació de les peces a les plaques.
Inclou: Replanteig i col·locació de les peces d'acabat sobre les plaques de coberta. Col·locació del llistó de carener. Fixació de les peces a les plaques.
Criteri d'amidament de projecte: Longitud amidada segons documentació gràfica de Projecte, incrementada en 5 cm a cada costat.
Criteri de mesura d'obra: Es mesurarà la longitud realment executada segons especificacions de Projecte, incloent els acords en els suports.

| Codi | Ut | Descripció | Rendiment | Preu | Import |
|---|---|---|---|---|---|
| mt13blw015d | m | Llistó de carener, de fusta de pi gallec tractat o pi vermell, 42x27 mm, qualitat VI. Inclús elements de fixació sobre entramat estructural. (material) | 1.000 | 0.51 | 0.51 |
| mt13lpo040p | m | Cavalló asfàltic Onducober "ONDULINE", amb ales adaptables a qualsevol angle, color alumini, a base de fibres minerals i vegetals saturades amb una emulsió bituminosa a altes temperatures, de 50 cm d'amplada i 100 cm de longitud, amb ales adaptables a qualsevol angle, per a coberta de plaques asfàltiques. (material) | 1.000 | 7.04 | 7.04 |
| mt13lpo052f | U | Cargol autoroscant "ONDULINE", per a la fixació sobre suport metàl·lic. (material) | 20.000 | 0.11 | 2.20 |
| mo051 | h | Oficial 1ª muntador de tancaments industrials. (mà d'obra) | 0.209 | 25.32 | 5.29 |
| mo098 | h | Ajudant muntador de tancaments industrials. (mà d'obra) | 0.070 | 21.75 | 1.52 |
| % | % | Costos directes complementaris | 2 % | 16.56 | 0.33 |
|  |  | Costos directes |  |  | 16.89 |
