# Punt singular per a coberta inclinada de teules asfàltiques

- Propietat de l'arxiu: CYPE INGENIEROS, S.A.
- Format: FIEBDC-3/2002
- Divisa: EUR
- Costos indirectes: 3.00 %
- IVA: 21.00 %

## Q Cobertes

### QU Components de cobertes inclinades

#### QUS De teules asfàltiques

**QUS011** m Punt singular per a coberta inclinada de teules asfàltiques.
Carener per a coberta inclinada, amb una pendent major del 15%, amb teules asfàltiques, Bardoline oval "ONDULINE" color verd, compostes d'una capa central de fibra de vidre saturada en asfalt, recoberta per les dues cares amb betum rovellat amb polímers i superfície exposada formada per sorra de sílice finament triturada i acolorida, fixades mecànicament al suport. Inclús tatxes, Bardoline "ONDULINE", per a la fixació de les teules asfàltiques.
Inclou: Tall i doblec de les teules asfàltiques. Fixació de les teules asfàltiques.
Criteri d'amidament de projecte: Longitud mesurada en veritable magnitud, segons documentació gràfica de Projecte.
Criteri de mesura d'obra: Es mesurarà en veritable magnitud, la longitud realment executada segons especificacions de Projecte.

| Codi | Ut | Descripció | Rendiment | Preu | Import |
|---|---|---|---|---|---|
| mt13tao010h | m² | Teula asfàltica, Bardoline oval "ONDULINE", color verd, composta d'una capa central de fibra de vidre saturada en asfalt, recoberta per les dues cares amb betum rovellat amb polímers i superfície exposada formada per sorra de sílice finament triturada i acolorida, segons UNE-EN 544. (material) | 1.000 | 17.34 | 17.34 |
| mt13tao030 | kg | Tatxa, Bardoline "ONDULINE". (material) | 2.000 | 10.65 | 21.30 |
| op00sop010 |  | Bufador per a soldadura de làmines asfàltiques. | 1.000 | 0.00 | 0.00 |
| mo020 | h | Oficial 1ª construcció. (mà d'obra) | 0.240 | 27.50 | 6.60 |
| mo077 | h | Ajudant construcció. (mà d'obra) | 0.240 | 24.46 | 5.87 |
| % | % | Costos directes complementaris | 2 % | 51.11 | 1.02 |
|  |  | Costos directes |  |  | 52.13 |
