# Plaques ondulades asfàltiques, per a muntatge de cobertura de teules ceràmiques

- Propietat de l'arxiu: CYPE INGENIEROS, S.A.
- Format: FIEBDC-3/2002
- Divisa: EUR
- Costos indirectes: 3.00 %
- IVA: 21.00 %

## Q Cobertes

### QU Components de cobertes inclinades i corbes

#### QUT De teules ceràmiques

**QUT015** m² Plaques ondulades asfàltiques, per a muntatge de cobertura de teules ceràmiques.
Plaques sota teula, asfàltiques DRS (doble capa protectora de resina i cavalcament de seguretat), armades amb fibres minerals i vegetals més resina, de 2000 mm de longitud, 1050 mm d'amplada i 2,4 mm de gruix, col·locades amb un cavalcament de la placa superior de 100 mm i fixades mecànicament al suport, per a muntatge de cobertura de teula ceràmica corba, amb una amplada màxima d'entre 14 i 18 cm, a coberta inclinada, amb una pendent major del 26%. Inclús accessoris de fixació de les plaques.
Criteri de valoració econòmica: El preu no inclou la cobertura de teules.
Inclou: Replanteig. Tall de les plaques. Fixació de les plaques. Segellat de junts.
Criteri d'amidament de projecte: Superfície de l'aiguavés mesurada en veritable magnitud, segons documentació gràfica de Projecte.
Criteri de mesura d'obra: Es mesurarà, en veritable magnitud, la superfície realment executada segons especificacions de Projecte.

| Codi | Ut | Descripció | Rendiment | Preu | Import |
|---|---|---|---|---|---|
| mt13bto010he | m² | Placa sota teula, asfàltica DRS (doble capa protectora de resina i cavalcament de seguretat), armada amb fibres minerals i vegetals més resina, de 2000 mm de longitud, 1050 mm d'amplada i 2,4 mm de gruix, segons UNE-EN 534. (material) | 1.050 | 7.73 | 8.12 |
| mt13lpo034b | U | Clau, amb volandera. (material) | 3.000 | 0.09 | 0.27 |
| mo051 | h | Oficial 1ª muntador de tancaments industrials. (mà d'obra) | 0.162 | 29.34 | 4.75 |
| mo098 | h | Ajudant muntador de tancaments industrials. (mà d'obra) | 0.081 | 25.28 | 2.05 |
| % | % | Costos directes complementaris | 2 % | 15.19 | 0.30 |
|  |  | Costos directes |  |  | 15.49 |
