# Capa base de morter natural d'argila sense additius sobre parament interior

- Propietat de l'arxiu: CYPE INGENIEROS, S.A.
- Format: FIEBDC-3/2002
- Divisa: EUR
- Costos indirectes: 3.00 %
- IVA: 21.00 %

## R Revestiments i extradossats

### RB Morters industrials per a enlluït i lliscat

#### RBC Morters d'argila

**RBC010** m² Capa base de morter natural d'argila sense additius sobre parament interior.
Capa base formada per una primera capa de morter natural d'argila sense additius amb fibres vegetals, de 35 mm d'espessor, reglejat, amb acabat remolinat, aplicat manualment i una segona capa de morter natural d'argila sense additius, per a regularització de superfícies, de 2 mm d'espessor, aplicat manualment, sobre parament interior d'entramat lleuger de fusta i palla, vertical, de fins 3 m d'altura. Inclús malla de fibres de jute per evitar fissures.
Criteri de valoració econòmica: El preu inclou la protecció dels elements de l'entorn que puguin veure's afectats durant els treballs i la resolució de punts singulars, però no inclou la capa de terminació.
Inclou: Preparació de la superfície suport. Especejament de panys de treball. Col·locació de regles i corretges. Col·locació de tocs. Formació de mestres. Preparació del morter. Aplicació del morter. Realització de juntes i punts singulars. Execució de l'acabat. Cura del morter.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt28mca010a | kg | Morter natural d'argila sense additius, compost per àrids seleccionats amb granulometria de fins a 3 mm de diàmetre amb fibres vegetals, densitat 1830 kg/m³, resistència a compressió 2 N/mm², subministrat en sacs. (material) | 49.000 | 0.21 | 10.29 |
| mt28mca015a | kg | Morter natural d'argila sense additius, compost per àrids seleccionats amb granulometria de fins a 3 mm de diàmetre, densitat 1800 kg/m³, resistència a compressió 1,9 N/mm², subministrat en sacs, per a regularització de superfícies. (material) | 2.800 | 0.19 | 0.53 |
| mt08aaa010a | m³ | Aigua. (material) | 0.010 | 1.50 | 0.02 |
| mt28mca005a | m² | Malla de fibres de jute aprestada amb midó de blat de moro, de 135 g/m² de massa superficial. (material) | 0.200 | 2.57 | 0.51 |
| op00tal020 |  | Trepant amb batedora. | 1.000 | 0.00 | 0.00 |
| mo039 | h | Oficial 1ª revocador. (mà d'obra) | 0.528 | 28.42 | 15.01 |
| mo111 | h | Peó especialitzat revocador. (mà d'obra) | 0.528 | 25.02 | 13.21 |
| % | % | Costos directes complementaris | 2 % | 39.57 | 0.79 |
|  |  | Costos directes |  |  | 40.36 |
