# Revestiment de parament vertical

- Propietat de l'arxiu: CYPE INGENIEROS, S.A.
- Format: FIEBDC-3/2002
- Divisa: EUR
- Costos indirectes: 3.00 %
- IVA: 21.00 %

## R Revestiments i extradossats

### RC Xapats i aplacats

#### RCG De rajoles i plaquetes ceràmiques

**RCG020** m² Revestiment de parament vertical, amb plaquetes ceràmiques enmallades, color blanc, 23x15x3,7 cm, rebudes amb adhesiu cimentós millorat, C2 TE, amb lliscament reduït i temps obert ampliat, gris, utilitzant la tècnica de doble encolat, amb junt obert (separació entre 3 i 15 mm).
Revestiment de parament vertical, amb plaquetes ceràmiques enmallades, color blanc, 23x15x3,7 cm, col·locades en capa fina, aplicant adhesiu cimentós millorat, C2 TE, amb lliscament reduït i temps obert ampliat, gris, utilitzant la tècnica de doble encolat, sobre una capa prèvia de morter de regularització degudament reglejada (no inclosa en aquest preu). Rejuntat amb morter de junts cimentós tipus CG 2, color blanc, per junts de 2 a 15 mm. Inclús preparació de la superfície suport, replanteig, obertura de caixes en murs, talls, peces especials, formació i segellat de junts de moviment, resolució de punts singulars i trobades amb buits de fusteria, acabat i neteja final.
Inclou: Replanteig de nivells i disposició de plaquetes enmallades. Col·locació de peces, estenent el material adhesiu d'agafament. Formació de juntes de moviment. Resolució de punts singulars. Rejuntat de plaquetes. Repàs de les juntes i neteja final del parament.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt09mcr021q | kg | Adhesiu cimentós millorat, C2 TE, amb lliscament reduït i temps obert ampliat, segons UNE-EN 12004, color gris. (material) | 2.000 | 0.60 | 1.20 |
| mt19pel010a | m² | Plaquetes ceràmiques enmallades, color blanc, 23x15x3,7 cm. (material) | 1.050 | 29.00 | 30.45 |
| mt09mcp020fv | kg | Morter de junts cimentós tipus CG2, segons UNE-EN 13888, color blanc, per junts de 2 a 15 mm, compost per ciment d'alta resistència, quars, additius especials, pigments i resines sintètiques. (material) | 0.200 | 0.78 | 0.16 |
| op00sie030 |  | Serra de disc de diamant, per a taula de treball, de tall humit. | 1.000 | 0.00 | 0.00 |
| mo014 | h | Oficial 1ª muntador d'aplacats ceràmics. (mà d'obra) | 0.696 | 25.32 | 17.62 |
| mo081 | h | Ajudant muntador d'aplacats ceràmics. (mà d'obra) | 0.696 | 21.75 | 15.14 |
| % | % | Costos directes complementaris | 3 % | 64.57 | 1.94 |
|  |  | Costos directes |  |  | 66.51 |
