# Revestiment mural amb panells de PVC

- Propietat de l'arxiu: CYPE INGENIEROS, S.A.
- Format: FIEBDC-3/2002
- Divisa: EUR
- Costos indirectes: 3.00 %
- IVA: 21.00 %

## R Revestiments i extradossats

### RD Decoratius

#### RDV De PVC

**RDV010** m² Revestiment mural amb panells de PVC.
Revestiment mural amb de panells alveolars de PVC, sense ranurat longitudinal, de 250x2550 mm i 8 mm de gruix, acabat lacat, color blanc. Col·locació en obra: amb cargols. Inclús perfils de terminació.
Inclou: Neteja i preparació de la superfície suport. Replanteig. Tall i preparació del revestiment. Col·locació i fixació del revestiment. Col·locació i fixació dels perfils de terminació. Resolució de trobades i punts singulars.
Criteri d'amidament de projecte: Superfície mesurada segons documentació gràfica de Projecte, deduint els buits de superfície major de 2 m².
Criteri de mesura d'obra: Es mesurarà la superfície realment executada segons especificacions de Projecte, deduint els buits de superfície major de 2 m².

| Codi | Ut | Descripció | Rendiment | Preu | Import |
|---|---|---|---|---|---|
| mt12pvc010ae | m² | Panell alveolar de PVC, sense ranurat longitudinal, de 250x2550 mm i 8 mm de gruix, acabat lacat, color blanc, Euroclasse B-s3, d0 de reacció al foc, segons UNE-EN 13501-1, amb el preu incrementat el 20% en concepte de perfils de terminació. (material) | 1.050 | 34.75 | 36.49 |
| mt12psg220 | U | Fixació composta per tac i cargol 5x27. (material) | 8.000 | 0.06 | 0.48 |
| mo017 | h | Oficial 1ª fuster. (mà d'obra) | 0.300 | 28.92 | 8.68 |
| mo058 | h | Ajudant fuster. (mà d'obra) | 0.300 | 25.48 | 7.64 |
| % | % | Costos directes complementaris | 2 % | 53.29 | 1.07 |
|  |  | Costos directes |  |  | 54.36 |
