# Revestiment d'escales de pedra natural

- Propietat de l'arxiu: CYPE INGENIEROS, S.A.
- Format: FIEBDC-3/2002
- Divisa: EUR
- Costos indirectes: 3.00 %
- IVA: 21.00 %

## R Revestiments i extradossats

### RE Escales

#### REP De pedra natural

**REP010** U Revestiment d'escales de pedra natural.
Revestiment d'escales d'anada i tornada, de dos trams rectes amb replà intermedi amb 17 esglaons de 100 cm d'amplada, mitjançant el muntatge dels següents elements: esglaonat format per petjada de marbre Crema Llevant, acabat polit i davanter de marbre Crema Llevant, acabat polit de 3 i 2 cm de gruix respectivament, cara i cantells polits; entornpeu de marbre Crema Llevant de dos peces de 37x7x2 cm, cara i cantells polits, col·locat en un lateral, rebuts tot això amb morter de ciment M-5, sobre un esglaonat previ (no inclòs en aquest preu). Inclús revestiment de replà i rejuntat amb morter de junts cimentós, CG1, per a junta mínima (entre 1,5 i 3 mm), amb la mateixa tonalitat de les peces.
Inclou: Replanteig i traçat d'esteses, davanters i entornpeus. Tall de les peces i formació d'encaixos en cantonades i racons. Humectació de l'esglaonat. Col·locació amb morter del davanter i estesa del primer esglaó. Estesa de cordills. Col·locació de davanters i esteses. Col·locació de l'entornpeu. Reomplert de junts. Neteja del tram.
Criteri d'amidament de projecte: Nombre d'unitats previstes, segons documentació gràfica de Projecte.
Criteri de mesura d'obra: Es mesurarà el nombre d'unitats realment executades segons especificacions de Projecte.

| Codi | Ut | Descripció | Rendiment | Preu | Import |
|---|---|---|---|---|---|
| mt18pmn110la | U | Estesa per esglaó recte de marbre nacional, Crema Llevant, longitud fins a 100 cm i 3 cm d'espessor, cara i cantells polits. (material) | 17.000 | 10.82 | 183.94 |
| mt18pmn111la | U | Davanter per esglaó de marbre nacional, Crema Llevant, fins a 100 cm de llarg per 16 cm d'ample i 2 cm d'espessor, polida. (material) | 17.000 | 8.12 | 138.04 |
| mt18zmn010ka | U | Entornpeu d'escala de marbre nacional, Crema Llevant, de dos peces, 37x7x2 cm, cara i cantells polits. (material) | 17.000 | 2.37 | 40.29 |
| mt18bmn010nja | m² | Rajola de marbre nacional, Crema Llevant polit, 60x40x2 cm, segons UNE-EN 12058. (material) | 1.050 | 20.73 | 21.77 |
| mt18rmn010la | m | Entornpeu de marbre nacional, Crema Llevant, 7x1 cm, cara i cantells polits. (material) | 2.000 | 1.05 | 2.10 |
| mt09mor010c | m³ | Morter de ciment CEM II/B-P 32,5 N tipus M-5, confeccionat en obra con 250 kg/m³ de ciment i una proporció en volum 1/6. (material) | 0.034 | 115.30 | 3.92 |
| mt09mcr060c | kg | Morter de junts cimentós, CG1, per a junta mínima entre 1,5 i 3 mm, segons UNE-EN 13888. (material) | 2.480 | 0.70 | 1.74 |
| mt01ara010a | m³ | Sorra amb granulometria de 0 a 5 mm de diàmetre, neta. (material) | 0.020 | 14.30 | 0.29 |
| op00sie030 |  | Serra de disc de diamant, per a taula de treball, de tall humit. | 1.000 | 0.00 | 0.00 |
| mo023 | h | Oficial 1ª enrajolador. (mà d'obra) | 13.319 | 28.42 | 378.53 |
| mo061 | h | Ajudant enrajolador. (mà d'obra) | 13.319 | 25.28 | 336.70 |
| mo113 | h | Peó ordinari construcció. (mà d'obra) | 13.319 | 23.81 | 317.13 |
| % | % | Costos directes complementaris | 2 % | 1424.45 | 28.49 |
|  |  | Costos directes |  |  | 1452.94 |
