# Revestiment d'esglaó d'escala interior, amb peces de pedra natural. Col·locació en capa gruixuda

- Propietat de l'arxiu: CYPE INGENIEROS, S.A.
- Format: FIEBDC-3/2002
- Divisa: EUR
- Costos indirectes: 3.00 %
- IVA: 21.00 %

## R Revestiments i extradossats

### RE Esglaons

#### REP De pedra natural

**REP030** U Revestiment d'esglaó d'escala interior, amb peces de pedra natural. Col·locació en capa gruixuda.
Revestiment d'esglaó d'escala interior, de 100 cm d'ample, amb peces de pedra natural, amb forma recta, format per petjada recte de marbre, procedent d'Espanya, Crema Llevant, longitud fins a 100 cm i 3 cm d'espessor, cara i cantells polits i davanter de marbre, procedent d'Espanya, Crema Llevant, fins a 100 cm de llarg per 16 cm d'ample i 2 cm d'espessor, polida. COL·LOCACIÓ: en capa grossa amb morter de ciment M-5. REJUNTAT: amb morter de junts cimentós, CG1, per a junta mínima (entre 1,5 i 3 mm), amb la mateixa tonalitat de les peces.
Inclou: Replanteig i traçat d'esteses, davanters i entornpeus. Tall de les peces i formació d'encaixos en cantonades i racons. Humectació de l'esglaonat. Col·locació amb morter del davanter i estesa del primer esglaó. Estesa de cordills. Col·locació de davanters i esteses. Col·locació de l'entornpeu. Reomplert de junts. Neteja del tram.
Criteri d'amidament de projecte: Nombre d'unitats previstes, segons documentació gràfica de Projecte.
Criteri de mesura d'obra: Es mesurarà el nombre d'unitats realment executades segons especificacions de Projecte.

| Codi | Ut | Descripció | Rendiment | Preu | Import |
|---|---|---|---|---|---|
| mt18pmn110ka | U | Estesa per esglaó recte de marbre, procedent d'Espanya, Crema Llevant, longitud fins a 100 cm i 3 cm d'espessor, cara i cantells polits, densitat 2720 kg/m³, segons UNE-EN 1936, resistència a compressió 131,6 MPa, segons UNE-EN 1926, resistència a flexió 11,4 MPa, segons UNE-EN 12372, absorció d'aigua per capil·laritat menor de 5 kg/m² min½, segons UNE-EN 1925, coeficient d'absorció d'aigua <= 0,4%, segons UNE-EN 13755, Euroclasse A1 de reacció al foc, segons Comisión 96/603/EC, resistència a l'abrasió 2,76 mm, segons UNE-EN 14157, resistència al lliscament en condicions seques (índex SRV) 53, resistència al lliscament en condicions humides (índex SRV) 14, segons UNE-EN 14231; segons UNE-EN 12058. (material) | 1.000 | 12.98 | 12.98 |
| mt18pmn111ka | U | Davanter per esglaó de marbre, procedent d'Espanya, Crema Llevant, fins a 100 cm de llarg per 16 cm d'ample i 2 cm d'espessor, polida, densitat 2690 kg/m³, segons UNE-EN 1936, resistència a compressió 131,6 MPa, segons UNE-EN 1926, resistència a flexió 11,4 MPa, segons UNE-EN 12372, absorció d'aigua per capil·laritat menor de 5 kg/m² min½, segons UNE-EN 1925, coeficient d'absorció d'aigua <= 0,4%, segons UNE-EN 13755, Euroclasse A1 de reacció al foc, segons Comisión 96/603/EC, resistència a l'abrasió 2,76 mm, segons UNE-EN 14157, resistència al lliscament en condicions seques (índex SRV) 53, resistència al lliscament en condicions humides (índex SRV) 14, segons UNE-EN 14231; segons UNE-EN 12058. (material) | 1.000 | 9.74 | 9.74 |
| mt18zmn110u | U | Entornpeu de marbre, procedent d'Espanya, Crema Llevant, de dos peces, 37x7x2 cm, cara i cantells polits, densitat 2690 kg/m³, segons UNE-EN 1936, resistència a compressió 131,6 MPa, segons UNE-EN 1926, resistència a flexió 11,4 MPa, segons UNE-EN 12372, absorció d'aigua per capil·laritat menor de 5 kg/m² min½, segons UNE-EN 1925, coeficient d'absorció d'aigua <= 0,4%, segons UNE-EN 13755, Euroclasse A1 de reacció al foc, segons Comisión 96/603/EC, resistència a l'abrasió 2,76 mm, segons UNE-EN 14157, resistència al lliscament en condicions seques (índex SRV) 53, resistència al lliscament en condicions humides (índex SRV) 14, segons UNE-EN 14231; segons UNE-EN 12058. (material) | 1.000 | 2.84 | 2.84 |
| mt09mor010c | m³ | Morter de ciment CEM II/B-P 32,5 N tipus M-5, confeccionat en obra con 250 kg/m³ de ciment i una proporció en volum 1/6. (material) | 0.020 | 115.30 | 2.31 |
| mt09mcr060c | kg | Morter de junts cimentós, CG1, per a junta mínima entre 1,5 i 3 mm, segons UNE-EN 13888. (material) | 0.150 | 0.70 | 0.11 |
| op00sie030 |  | Serra de disc de diamant, per a taula de treball, de tall humit. | 1.000 | 0.00 | 0.00 |
| mo023 | h | Oficial 1ª enrajolador. (mà d'obra) | 0.731 | 29.67 | 21.69 |
| mo061 | h | Ajudant enrajolador. (mà d'obra) | 0.731 | 26.39 | 19.29 |
| mo113 | h | Peó ordinari construcció. (mà d'obra) | 0.731 | 24.86 | 18.17 |
| % | % | Costos directes complementaris | 2 % | 87.13 | 1.74 |
|  |  | Costos directes |  |  | 88.87 |
