# Emblanquinat sobre parament interior

- Propietat de l'arxiu: CYPE INGENIEROS, S.A.
- Format: FIEBDC-3/2002
- Divisa: EUR
- Costos indirectes: 3.00 %
- IVA: 21.00 %

## R Revestiments i extradossats

### RI Pintures en paraments interiors

#### RIA Naturals d'origen mineral a la calç

**RIA030** m² Emblanquinat sobre parament interior.
Aplicació de dues mans d'emblanquinat, segons UNE-EN 998-1, de color blanc, sobre parament interior de morter de calç, pedra o maó.
Criteri de valoració econòmica: El preu inclou la protecció dels elements de l'entorn que puguin veure's afectats durant els treballs i la resolució de punts singulars.
Inclou: Preparació i neteja prèvia del suport. Humectació de la superfície suport. Aplicació d'una mà de fons i una mà d'acabat.
Criteri d'amidament de projecte: Superfície mesurada segons documentació gràfica de Projecte, amb el mateix criteri que el suport base.
Criteri de mesura d'obra: Es mesurarà la superfície realment executada segons especificacions de Projecte, amb el mateix criteri que el suport base.

| Codi | Ut | Descripció | Rendiment | Preu | Import |
|---|---|---|---|---|---|
| mt28mcu030g | kg | Emblanquinat, segons UNE-EN 998-1, de color blanc, compost per calç hidratada en pols CL 90-S, segons UNE-EN 459-1, àrids molt fins, pols de marbre i pigments minerals. (material) | 1.050 | 1.86 | 1.95 |
| op00tal020 |  | Trepant amb batedora. | 1.000 | 0.00 | 0.00 |
| mo038 | h | Oficial 1ª pintor. (mà d'obra) | 0.252 | 28.42 | 7.16 |
| mo076 | h | Ajudant pintor. (mà d'obra) | 0.252 | 25.28 | 6.37 |
| % | % | Costos directes complementaris | 2 % | 15.48 | 0.31 |
|  |  | Costos directes |  |  | 15.79 |
