# Tractament superficial de protecció anticarbonatació per a elements de formigó i morter

- Propietat de l'arxiu: CYPE INGENIEROS, S.A.
- Format: FIEBDC-3/2002
- Divisa: EUR
- Costos indirectes: 3.00 %
- IVA: 21.00 %

## R Revestiments i extrasdossats

### RL Tractaments superficials de protecció

#### RLB Anticarbonatació

**RLB010** m² Tractament superficial de protecció anticarbonatació per a elements de formigó i morter, mitjançant mà de fons i mà d'acabat amb revestiment elàstic a base de resines acríliques en dispersió aquosa, impermeable al diòxid de carboni i permeable al vapor d'aigua, color gris, textura llisa (rendiment: 0,4 kg/m² cada mà); neteja prèvia del suport.
Formació de capa de protecció anticarbonatació en elements de formigó i morter, mitjançant dues mans (fons i acabat) amb revestiment elàstic a base de resines acríliques en dispersió aquosa, impermeable al diòxid de carboni i permeable al vapor d'aigua, color gris, textura llisa, aplicat amb corró, rendiment: 0,4 kg/m² cada mà. Inclús p/p de preparació de la superfície suport.
Inclou: Neteja de la superfície suport. Aplicació de la mà de fons. Aplicació de la mà d'acabat.
Criteri d'amidament de projecte: Superfície mesurada segons documentació gràfica de Projecte.
Criteri de mesura d'obra: Es mesurarà la superfície realment executada segons especificacions de Projecte.

| Codi | Ut | Descripció | Rendiment | Preu | Import |
|---|---|---|---|---|---|
| mt09reh180d | kg | Revestiment elàstic a base de resines acríliques en dispersió aquosa, impermeable al diòxid de carboni i permeable al vapor d'aigua, color a escollir, per a la protecció de formigó o morter, davant de la carbonatació i ambients agressius contaminats, segons UNE-EN 1504-2. (material) | 0.200 | 5.18 | 1.04 |
| mt09reh180d | kg | Revestiment elàstic a base de resines acríliques en dispersió aquosa, impermeable al diòxid de carboni i permeable al vapor d'aigua, color a escollir, per a la protecció de formigó o morter, davant de la carbonatació i ambients agressius contaminats, segons UNE-EN 1504-2. | 0.200 | 5.18 | 1.04 |
| mo038 | h | Oficial 1ª pintor. (mà d'obra) | 0.179 | 23.30 | 4.17 |
| mo076 | h | Ajudant pintor. (mà d'obra) | 0.179 | 20.68 | 3.70 |
| % | % | Costos directes complementaris | 2 % | 9.95 | 0.20 |
|  |  | Costos directes |  |  | 10.15 |
