# Pintura al clorocautxú en piscines

- Propietat de l'arxiu: CYPE INGENIEROS, S.A.
- Format: FIEBDC-3/2002
- Divisa: EUR
- Costos indirectes: 3.00 %
- IVA: 21.00 %

## R Revestiments i extrasdossats

### RO Pintures per ús específic

#### ROD Ús esportiu

**ROD030** m² Pintura al clorocautxú en piscines, rentat de la superfície amb àcid clorhídric diluït amb un 10% d'aigua, mà de fons amb pintura al clorocautxú, acabat semibrillant, a base de resines de clorocautxú i plastificants insaponificables, diluïda amb un 20% a 30% de dissolvent a base de hidrocarburs aromàtics, i dues mans d'acabat amb el mateix producte sense diluir (rendiment: 0,125 l/m² cada mà).
Formació en piscines de capa d'acabat amb pintura al clorocautxú, mitjançant l'aplicació d'una mà de fons amb pintura al clorocautxú, acabat semibrillant, a base de resines de clorocautxú i plastificants insaponificables, color blau, resistent a l'abrassió i a la immersió a l'aigua, diluïda amb un 20% a 30% de dissolvent a base de hidrocarburs aromàtics, aplicada preferentment amb brotxa per a facilitar la penetració, i dues mans d'acabat amb el mateix producte sense diluir (rendiment: 0,125 l/m² cada mà). Fins i tot p/p de preparació de la capa base mitjançant rentat de la seva superfície amb una dissolució d'àcid clorhídric en aigua al 10% i posterior esbandit amb aigua.
Inclou: Preparació i neteja de la superfície suport. Aplicació de la mà de fons. Aplicació de dues mans d'acabat.
Criteri d'amidament de projecte: Superfície mesurada segons documentació gràfica de Projecte, amb el mateix criteri que el suport base.
Criteri de mesura d'obra: Es mesurarà la superfície realment executada segons especificacions de Projecte, amb el mateix criteri que el suport base.

| Codi | Ut | Descripció | Rendiment | Preu | Import |
|---|---|---|---|---|---|
| mt27pfj120 | l | Solució d'àcid clorhídric diluït en deu parts d'aigua. (material) | 0.300 | 5.00 | 1.50 |
| mt27pdj020e | l | Pintura al clorocautxú, acabat semibrillant, a base de resines de clorocautxú i plastificants insaponificables, color blau, resistent a l'abrassió i a la immersió a l'aigua, aplicada amb brotxa, corró o pistola. (material) | 0.094 | 13.87 | 1.30 |
| mt27wad100a | l | Dissolvent formulat a base de hidrocarburs aromàtics d'alt punt d'ebullició. (material) | 0.031 | 4.03 | 0.12 |
| mt27pdj020e | l | Pintura al clorocautxú, acabat semibrillant, a base de resines de clorocautxú i plastificants insaponificables, color blau, resistent a l'abrassió i a la immersió a l'aigua, aplicada amb brotxa, corró o pistola. | 0.250 | 13.87 | 3.47 |
| op00tal020 |  | Trepant amb batedora. | 1.000 | 0.00 | 0.00 |
| mo038 | h | Oficial 1ª pintor. (mà d'obra) | 0.333 | 23.30 | 7.76 |
| mo076 | h | Ajudant pintor. (mà d'obra) | 0.333 | 20.68 | 6.89 |
| % | % | Costos directes complementaris | 2 % | 21.04 | 0.42 |
|  |  | Costos directes |  |  | 21.46 |
