# Extradossat autoportant de plaques de guix natural (GRG). Sistema ATT "EL ALTERÓN"

- Propietat de l'arxiu: CYPE INGENIEROS, S.A.
- Format: FIEBDC-3/2002
- Divisa: EUR
- Costos indirectes: 3.00 %
- IVA: 21.00 %

## R Revestiments i extradossats

### RR Extradossats

#### RRN De plaques de guix natural

**RRN029** m² Extradossat autoportant de plaques de guix natural (GRG). Sistema ATT "EL ALTERÓN".
Extradossat autoportant travat, sistema ATT 64/400 (49) / 15+49 / "EL ALTERÓN", de 64 mm de gruix total, amb nivell de qualitat de l'acabat Q2, format per placa de guix natural (GRG) tipus ATT Basic de 15 mm d'espessor, cargolada directament a una estructura autoportant d'acer galvanitzat formada per canals horitzontals, sòlidament fixats al terra i al sostre i muntants verticals de 49 mm i 0,6 mm d'espessor amb una modulació de 400 mm i amb disposició normal "N", muntats sobre canals i fixats al parament vertical. Inclús bandes per a aïllament acústic, cargols per a la fixació de les plaques i pasta de segellament ATT Hidro 60 MIN "EL ALTERÓN".
Criteri de valoració econòmica: El preu inclou la resolució de trobades i punts singulars, però no inclou l'aïllament a col·locar entre les plaques i el parament.
Inclou: Replanteig i traçat en el forjat inferior i en el superior dels perfils. Col·locació de banda d'estanquitat i canals inferiors, sobre paviment acabat o base de seient. Col·locació de banda d'estanquitat i canals superiors, sota forjats. Col·locació i fixació dels muntants sobre els elements horitzontals. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pna080f | m | Banda estanca autoadhesiva, ATT "EL ALTERÓN", d'escuma de polietilè reticulat de cel·les tancades, de 50 mm d'amplada; per a l'estanquitat de la base i l'aïllament acústic del perímetre en envans i extradossats de plaques. (material) | 0.800 | 0.27 | 0.22 |
| mt12pna050p | m | Canal 50 "EL ALTERÓN", de perfil d'acer galvanitzat Z1 (Z140), fabricat mitjançant laminació en fred, 50x35 mm de secció i 0,6 mm de gruix, segons UNE-EN 14195. (material) | 0.800 | 1.69 | 1.35 |
| mt12pna060p | m | Montante 49 "EL ALTERÓN", de perfil d'acer galvanitzat Z1 (Z140), fabricat mitjançant laminació en fred, 49x50 mm de secció i 0,6 mm de gruix, segons UNE-EN 14195. (material) | 3.000 | 2.29 | 6.87 |
| mt12pna010gb | m² | Placa de guix natural (GRG), sense cartró, estàndard / UNE-EN 13815 - 600 / 1200 / 15 / amb les vores longitudinals desiguals, ATT Basic "EL ALTERÓN", formada per una ànima de guix d'origen natural reforçada per la inclusió en la massa de fibra de vidre; Euroclasse A1 de reacció al foc, segons UNE-EN 13501-1. (material) | 1.020 | 5.78 | 5.90 |
| mt12pna020k | U | Cargol autoperforant ATT PP 25 "EL ALTERÓN", amb cap de trompeta, de 25 mm de longitud, per a instal·lació de plaques de guix natural (GRG) sobre perfils de gruix inferior a 6 mm. (material) | 18.000 | 0.02 | 0.36 |
| mt12pna025d | U | Fixació composta per tac i cargol de cap aixamfranat, de 5x30 mm, "EL ALTERÓN". (material) | 2.000 | 0.08 | 0.16 |
| mt12pna030zn | kg | Pasta de segellament ATT Hidro 60 MIN "EL ALTERÓN", d'enduriment normal (60 minuts), amb additiu hidròfug; per a aplicació manual o mecànica sense cinta de segellament. (material) | 0.110 | 2.10 | 0.23 |
| mt12pna040c | U | Cartutx de 300 cm³ de massilla monocomponent ATT "EL ALTERÓN"; per al segellat de trobades perimetrals. (material) | 0.033 | 3.94 | 0.13 |
| op00fre010 |  | Fresadora. | 1.000 | 0.00 | 0.00 |
| op00sie010 |  | Serra de calar. | 1.000 | 0.00 | 0.00 |
| op00tal010 |  | Trepant. | 1.000 | 0.00 | 0.00 |
| op00ato010 |  | Tornavís. | 1.000 | 0.00 | 0.00 |
| mo053 | h | Oficial 1ª muntador de prefabricats interiors. (mà d'obra) | 0.427 | 28.39 | 12.12 |
| mo100 | h | Ajudant muntador de prefabricats interiors. (mà d'obra) | 0.427 | 24.46 | 10.44 |
| % | % | Costos directes complementaris | 2 % | 37.78 | 0.76 |
|  |  | Costos directes |  |  | 38.54 |
