# Base de morter autoanivellant de sulfat càlcic "LAFARGEHOLCIM", d'elevada conductivitat tèrmica

- Propietat de l'arxiu: CYPE INGENIEROS, S.A.
- Format: FIEBDC-3/2002
- Divisa: EUR
- Costos indirectes: 3.00 %
- IVA: 21.00 %

## R Revestiments i extradossats

### RS Paviments

#### RSB Bases de paviment i grans recrescuts

**RSB027** m² Base de morter autoanivellant de sulfat càlcic "LAFARGEHOLCIM", d'elevada conductivitat tèrmica.
Base per a paviment interior, de 20 mm d'espessor, de morter autoanivellant, Agilia Suelo A Térmico "LAFARGEHOLCIM", CA - C25 - F5 segons UNE-EN 13813, abocat amb mescladora-bombadora sobre terra radiant, com a integrant d'un sistema de calefacció, preparada per rebre paviment plàstic, ceràmic, petri, de fusta o de resines polimèriques; i posterior aplicació d'agent filmogen, (0,15 l/m²). Inclús banda de panell rígid de poliestirè expandit per a la preparació dels junts perimetrals de dilatació.
Criteri de valoració econòmica: El preu no inclou el terra radiant.
Inclou: Replanteig i marcat de nivells d'acabat. Preparació de les juntes perimetrals de dilatació. Abocament i estesa de la mescla. Aplicació de l'agent filmogen.
Criteri d'amidament de projecte: Superfície mesurada segons documentació gràfica de Projecte.
Criteri de mesura d'obra: Es mesurarà la superfície realment executada segons especificacions de Projecte, sense deduir la superfície ocupada pels pilars situats dintre del seu perímetre.

| Codi | Ut | Descripció | Rendiment | Preu | Import |
|---|---|---|---|---|---|
| mt16pea020a | m² | Panell rígid de poliestirè expandit, segons UNE-EN 13163, mecanitzat lateral recte, de 10 mm d'espessor, resistència tèrmica 0,25 m²K/W, conductivitat tèrmica 0,036 W/(mK), per junta de dilatació. (material) | 0.100 | 0.92 | 0.09 |
| mt09mal025d | m³ | Morter autoanivellant, Agilia Suelo A Térmico "LAFARGEHOLCIM", CA - C25 - F5 segons UNE-EN 13813, a base de sulfat càlcic, conductivitat tèrmica > 2,2 W/(mK), resistència a compressió > 25.000 kN/m² i resistència a flexió > 5.000 kN/m², per a espessors de 2,0 a 3,5 cm, utilitzat en anivellació de paviments. (material) | 0.020 | 572.00 | 11.44 |
| mt08cur020a | l | Agent filmogen, per la cura de formigons i morters. (material) | 0.150 | 1.56 | 0.23 |
| mq06pym020 | h | Mescladora-bombadora per morters autoanivellants. (maquinària) | 0.050 | 10.91 | 0.55 |
| mo031 | h | Oficial 1ª aplicador de morter autoanivellant. (mà d'obra) | 0.035 | 25.57 | 0.89 |
| mo069 | h | Ajudant aplicador de morter autoanivellant. (mà d'obra) | 0.027 | 22.73 | 0.61 |
| % | % | Costos directes complementaris | 2 % | 13.81 | 0.28 |
|  |  | Costos directes |  |  | 14.09 |
