# Estora de PVC

- Propietat de l'arxiu: CYPE INGENIEROS, S.A.
- Format: FIEBDC-3/2002
- Divisa: EUR
- Costos indirectes: 3.00 %
- IVA: 21.00 %

## R Revestiments i extradossats

### RS Paviments

#### RSF Catifes i estores

**RSF011** m² Estora de PVC.
Estora amb base de PVC, acabat superficial amb fibres de coco de color verd, espessor total 20 mm, de 1,2 m d'amplada, ús interior i exterior, enrotllable, instal·lat en encaixos de paviment format per fossa de 20 mm de profunditat (no inclosa en aquest preu). Inclús preparació de la superfície suport.
Inclou: Preparació de la superfície suport. Col·locació de l'estora.
Criteri d'amidament de projecte: Superfície mesurada segons documentació gràfica de Projecte.
Criteri de mesura d'obra: Es mesurarà la superfície realment executada segons especificacions de Projecte.

| Codi | Ut | Descripció | Rendiment | Preu | Import |
|---|---|---|---|---|---|
| mt18fep010rrb | m² | Estora amb base de PVC, acabat superficial amb fibres de coco de color verd, espessor total 20 mm, de 1,2 m d'amplada, ús interior i exterior, enrotllable, per a instal·lar en encaixos de paviment format per fossa de 20 mm de profunditat. (material) | 1.000 | 30.58 | 30.58 |
| mo027 | h | Oficial 1ª instal·lador de moquetes i revestiments tèxtils. (mà d'obra) | 0.036 | 29.67 | 1.07 |
| mo065 | h | Ajudant instal·lador de moquetes i revestiments tèxtils. (mà d'obra) | 0.036 | 26.39 | 0.95 |
| % | % | Costos directes complementaris | 2 % | 32.60 | 0.65 |
|  |  | Costos directes |  |  | 33.25 |
