# Revestiment de paviment decoratiu, sistema Chips Multicolor "PINTURAS ISAVAL"

- Propietat de l'arxiu: CYPE INGENIEROS, S.A.
- Format: FIEBDC-3/2002
- Divisa: EUR
- Costos indirectes: 3.00 %
- IVA: 21.00 %

## R Revestiments i extradossats

### RS Paviments

#### RSI Sistemes de paviments industrials i decoratius

**RSI080** m² Revestiment de paviment decoratiu, sistema Chips Multicolor "PINTURAS ISAVAL".
Revestiment de paviment decoratiu, realitzat sobre base de formigó endurit, amb el sistema Chips Multicolor "PINTURAS ISAVAL", apte per a cuines, en interiors, mitjançant l'aplicació successiva de: emprimació epoxi, reguladora de l'absorció, Epoxi Sellador Incoloro 100% Sólidos "PINTURAS ISAVAL" (0,3 kg/m²); capa base formada per una mescla de pintura per a interior, Epoxi Autonivelante 100% Sólidos "PINTURAS ISAVAL", de dos components a base de resina epoxi, color verd, acabat brillant, textura llisa, d'altes prestacions i resistència a l'abrasió i àrid silici, Áridos Saturación, "PINTURAS ISAVAL", amb una proporció en pes 1:0,5 (1 kg/m²); capa decorativa de partícules laminades plàstiques, amb forma d'escames, Chips Multicolor, "PINTURAS ISAVAL", tipus Chips 01 (0,225 kg/m²); i capa de segellat amb pintura per a interior, Isalpox Multicapa "PINTURAS ISAVAL", de dos components a base de resina epoxi, incolora, acabat brillant (0,6 kg/m²).
Criteri de valoració econòmica: El preu no inclou la superfície suport ni l'execució i el segellat dels junts.
Inclou: Neteja de la superfície suport. Replanteig de les juntes i draps de treball. Aplicació de l'emprimació. Aplicació de la capa base. Espolsament amb partícules laminades amb forma d'escates. Aplicació de la capa de segellat. Neteja final del paviment.
Criteri d'amidament de projecte: Superfície mesurada en projecció horitzontal, segons documentació gràfica de Projecte.
Criteri de mesura d'obra: Es mesurarà, en projecció horitzontal, la superfície realment executada segons especificacions de Projecte.

| Codi | Ut | Descripció | Rendiment | Preu | Import |
|---|---|---|---|---|---|
| mt27pfs060a | kg | Emprimació epoxi, reguladora de l'absorció, Epoxi Sellador Incoloro 100% Sólidos "PINTURAS ISAVAL", per a aplicar amb brotxa, corró o pistola. (material) | 0.300 | 28.63 | 8.59 |
| mt27pxi020a | kg | Pintura per a interior, Epoxi Autonivelante 100% Sólidos "PINTURAS ISAVAL", de dos components a base de resina epoxi, color verd, acabat brillant, textura llisa, d'altes prestacions i resistència a l'abrasió; per a aplicar amb brotxa, corró o pistola. (material) | 0.666 | 26.81 | 17.86 |
| mt01adi010a | kg | Àrid silici, Áridos Saturación, "PINTURAS ISAVAL". (material) | 0.333 | 1.49 | 0.50 |
| mt47adi010a | kg | Partícules laminades plàstiques, amb forma d'escames, Chips Multicolor, "PINTURAS ISAVAL", tipus Chips 01. (material) | 0.225 | 59.26 | 13.33 |
| mt27pxi040a | l | Pintura per a interior, Isalpox Multicapa "PINTURAS ISAVAL", de dos components a base de resina epoxi, incolora, acabat brillant; per a aplicar amb brotxa, corró o pistola. (material) | 0.600 | 30.98 | 18.59 |
| op00tal020 |  | Trepant amb batedora. | 1.000 | 0.00 | 0.00 |
| mo121 | h | Oficial 1ª aplicador de paviments industrials. (mà d'obra) | 0.336 | 28.42 | 9.55 |
| mo122 | h | Ajudant aplicador de paviments industrials. (mà d'obra) | 0.456 | 25.28 | 11.53 |
| % | % | Costos directes complementaris | 2 % | 79.95 | 1.60 |
|  |  | Costos directes |  |  | 81.55 |
