# Revestiment de paviment industrial o decoratiu, sistema Mapefloor 32 "MAPEI SPAIN"

- Propietat de l'arxiu: CYPE INGENIEROS, S.A.
- Format: FIEBDC-3/2002
- Divisa: EUR
- Costos indirectes: 3.00 %
- IVA: 21.00 %

## R Revestiments i extradossats

### RS Paviments

#### RSI Sistemes de paviments industrials i decoratius

**RSI250** m² Revestiment de paviment industrial o decoratiu, sistema Mapefloor 32 "MAPEI SPAIN".
Revestiment de paviment industrial o decoratiu, de 3 mm d'espessor, realitzat sobre base de formigó endurit, amb el sistema Mapefloor 32 "MAPEI SPAIN", apte per a indústries amb sol·licitacions químiques, mitjançant l'aplicació successiva de: emprimació bicomponent a base de resina epoxi, Primer SN "MAPEI SPAIN" (0,58 kg/m²), mesclada amb sorra de quars Quarzo 0,5, "MAPEI SPAIN" (0,12 kg/m²), espolsada superficialment amb sorra de quars Quarzo 0,5, "MAPEI SPAIN" (3 kg/m²); capa base composta per una mescla de morter bicomponent, Mapefloor I 300 SL "MAPEI SPAIN", a base de resines epoxi, incolor (0,84 kg/m²), pigment en pasta Mapecolor Paste "MAPEI SPAIN", del mateix color que la capa d'acabat (0,06 kg/m²) i sorra de quars Quarzo 0,5, "MAPEI SPAIN" (0,34 kg/m²), espolsada superficialment amb sorra de quars Quarzo 0,5, "MAPEI SPAIN" (3 kg/m²); i capa d'acabat composta per una mescla de morter bicomponent, Mapefloor I 300 SL "MAPEI SPAIN", a base de resines epoxi, incolor (0,58 kg/m²), pigment en pasta, Mapecolor Paste "MAPEI SPAIN", color RAL 1001 (0,04 kg/m²) i sorra de quars Quarzo 0,25, "MAPEI SPAIN" (0,03 kg/m²).
Criteri de valoració econòmica: El preu no inclou la superfície suport ni l'execució i el segellat dels junts.
Inclou: Neteja de la superfície suport. Replanteig de les juntes i draps de treball. Aplicació de l'emprimació. Empolvorament amb àrid. Aplicació de la capa base. Empolvorament amb àrid. Aplicació de la capa d'acabat. Neteja final del paviment.
Criteri d'amidament de projecte: Superfície mesurada en projecció horitzontal, segons documentació gràfica de Projecte.
Criteri de mesura d'obra: Es mesurarà, en projecció horitzontal, la superfície realment executada segons especificacions de Projecte.

| Codi | Ut | Descripció | Rendiment | Preu | Import |
|---|---|---|---|---|---|
| mt47adm010a | kg | Emprimació bicomponent a base de resina epoxi, Primer SN "MAPEI SPAIN". (material) | 0.580 | 10.69 | 6.20 |
| mt01adm010b | kg | Sorra de quars Quarzo 0,5, "MAPEI SPAIN", de 0,50 mm de diàmetre. (material) | 6.460 | 0.88 | 5.68 |
| mt47adm020a | kg | Morter bicomponent, Mapefloor I 300 SL "MAPEI SPAIN", a base de resines epoxi, incolor, segons UNE-EN 13813. (material) | 1.420 | 15.48 | 21.98 |
| mt47adm005a | kg | Pigment en pasta, Mapecolor Paste "MAPEI SPAIN", color RAL 1001, per mesclar amb revestiments elàstics a base de resina epoxi. (material) | 0.100 | 26.31 | 2.63 |
| mt01adm010a | kg | Sorra de quars Quarzo 0,25, "MAPEI SPAIN", de 0,25 mm de diàmetre. (material) | 0.030 | 0.71 | 0.02 |
| op00tal020 |  | Trepant amb batedora. | 1.000 | 0.00 | 0.00 |
| mo121 | h | Oficial 1ª aplicador de paviments industrials. (mà d'obra) | 0.480 | 28.42 | 13.64 |
| mo122 | h | Ajudant aplicador de paviments industrials. (mà d'obra) | 0.480 | 25.28 | 12.13 |
| % | % | Costos directes complementaris | 2 % | 62.28 | 1.25 |
|  |  | Costos directes |  |  | 63.53 |
