# Entornpeu de suro

- Propietat de l'arxiu: CYPE INGENIEROS, S.A.
- Format: FIEBDC-3/2002
- Divisa: EUR
- Costos indirectes: 3.00 %
- IVA: 21.00 %

## R Revestiments i extradossats

### RS Paviments

#### RSO De suro

**RSO011** m Entornpeu de suro.
Entornpeu de suro en peces de 700x70x8 mm. COL·LOCACIÓ: en interiors amb adhesiu vinílic en dispersió aquosa.
Inclou: Replanteig. Tall de les peces. Fixació de les peces sobre el parament. Resolució de cantonades i trobades.
Criteri d'amidament de projecte: Longitud mesurada segons documentació gràfica de Projecte, sense incloure buits de portes. No s'ha incrementat l'amidament per trencaments i retallades, ja que en la descomposició s'ha considerat un 5% més de peces.
Criteri de mesura d'obra: Es mesurarà la longitud realment executada segons especificacions de Projecte.

| Codi | Ut | Descripció | Rendiment | Preu | Import |
|---|---|---|---|---|---|
| mt18rmb010 | m | Entornpeu de suro en peces de 700x70x8 mm, acabat envernissat en taller. (material) | 1.050 | 3.05 | 3.20 |
| mt18mlv020b | l | Adhesiu vinílic en dispersió aquosa, amb classe de durabilitat D3, segons UNE-EN 204. (material) | 0.050 | 2.66 | 0.13 |
| mo011 | h | Oficial 1ª muntador. (mà d'obra) | 0.120 | 29.34 | 3.52 |
| % | % | Costos directes complementaris | 2 % | 6.85 | 0.14 |
|  |  | Costos directes |  |  | 6.99 |
