# Entornpeu de calcària Marbella amb la qualitat exigida pel mètode de classificació de "LEVANTINA"

- Propietat de l'arxiu: CYPE INGENIEROS, S.A.
- Format: FIEBDC-3/2002
- Divisa: EUR
- Costos indirectes: 3.00 %
- IVA: 21.00 %

## R Revestiments i extrasdossats

### RS Paviments

#### RSP De pedra natural

**RSP024** m Entornpeu de calcària Marbella amb la qualitat exigida pel mètode de classificació de "LEVANTINA", acabat buixardat, de 7 cm, rebut amb adhesiu de ciment millorat, C2 i rejuntat amb morter de juntes de ciment, CG1, per a junta mínima (entre 1,5 i 3 mm), amb la mateixa tonalitat de les peces.
Subministrament i col·locació d'entornpeu de calcària Marbella amb la qualitat exigida pel mètode de classificació de "LEVANTINA", acabat buixardat, de 7 cm, color blanc cremós; rebut amb adhesiu de ciment millorat, C2 TE, amb lliscament reduït i temps obert ampliat. Inclús rejuntat amb morter de juntes de ciment, CG1, per a junta mínima (entre 1,5 i 3 mm), amb la mateixa tonalitat de les peces.
Inclou: Replanteig de les peces. Tall de les peces i formació d'encaixos en cantonades i racons. Col·locació de l'entornpeu. Rejuntat. Neteja de l'entornpeu.
Criteri d'amidament de projecte: Longitud mesurada segons documentació gràfica de Projecte, sense incloure buits de portes. No s'ha incrementat l'amidament per trencaments i retallades, ja que en la descomposició s'ha considerat un 5% més de peces.
Criteri de mesura d'obra: Es mesurarà la longitud realment executada segons especificacions de Projecte.

| Codi | Ut | Descripció | Rendiment | Preu | Import |
|---|---|---|---|---|---|
| mt18rpl020a | m | Entornpeu de calcària Marbella amb la qualitat exigida pel mètode de classificació de "LEVANTINA", acabat buixardat, de 7 cm, color blanc cremós, procedent de Zarcilla de Ramos, Murcia. (material) | 1.050 | 2.33 | 2.45 |
| mt09mcr210 | kg | Adhesiu de ciment millorat, C2 TE, amb lliscament reduït i temps obert ampliat, compost de ciment, àrids seleccionats, additius especials i resines, per a la col·locació en capa fina de paviments de pedra natural. (material) | 0.560 | 1.15 | 0.64 |
| mt09mcr060c | kg | Morter de juntes de ciment, CG1, per a junta mínima entre 1,5 i 3 mm, segons UNE-EN 13888. (material) | 0.080 | 0.70 | 0.06 |
| op00sie030 |  | Serra de disc de diamant, per a taula de treball, de tall humit. | 1.000 | 0.00 | 0.00 |
| mo023 | h | Oficial 1ª enrajolador. (mà d'obra) | 0.287 | 23.30 | 6.69 |
| % | % | Costos directes complementaris | 2 % | 9.84 | 0.20 |
|  |  | Costos directes |  |  | 10.04 |
