# Poliment mecànic de paviment interior de marbre

- Propietat de l'arxiu: CYPE INGENIEROS, S.A.
- Format: FIEBDC-3/2002
- Divisa: EUR
- Costos indirectes: 3.00 %
- IVA: 21.00 %

## R Revestiments i extradossats

### RS Paviments

#### RSP De pedra natural

**RSP030** m² Poliment mecànic de paviment interior de marbre.
Poliment mecànic en obra de paviment interior de marbre, mitjançant estesa de beurada acolorada amb la mateixa tonalitat de les rajoles; desbastat o rebaix, amb una mola de 60, segons el tipus de pedra natural i l'estat en que es trobi el paviment; planificat o polit bast, amb abrasiu de gra 120; estesa d'una nova beurada de les mateixes característiques que la primera; i planificat o polit bast, amb abrasiu de gra 120.
Inclou: Preparació i estesa de la beurada. Desbastat o rebaix. Planificat o polit bast. Estesa de nova beurada. Afinat. Repàs dels racons de difícil accés, amb polidora de mà o fixa. Rentat del paviment. Evacuació de les aigües brutes. Protecció del paviment. Retirada i apilament de les restes generades. Càrrega de les restes generades sobre camió o contenidor.
Criteri d'amidament de projecte: Superfície mesurada segons documentació gràfica de Projecte.
Criteri de mesura d'obra: Es mesurarà la superfície realment executada segons especificacions de Projecte.

| Codi | Ut | Descripció | Rendiment | Preu | Import |
|---|---|---|---|---|---|
| mt18bmn030a | kg | Beurada acolorada amb la mateixa tonalitat de les rajoles, per a paviment de marbre. (material) | 1.250 | 1.15 | 1.44 |
| mq08war150 | h | Polidora per a paviments de pedra natural o de terratzo, composta per plats giratoris als que s'acoblen una sèrie de moles abrasives, refrigerades amb aigua. (maquinària) | 0.220 | 4.15 | 0.91 |
| op00lij010 |  | Fregadora-polidora. | 1.000 | 0.00 | 0.00 |
| mo037 | h | Oficial 1ª polidor de paviments. (mà d'obra) | 0.255 | 24.50 | 6.25 |
| mo075 | h | Ajudant polidor de paviments. (mà d'obra) | 0.058 | 21.75 | 1.26 |
| % | % | Costos directes complementaris | 2 % | 9.86 | 0.20 |
|  |  | Costos directes |  |  | 10.06 |
