# Entornpeu de PVC per a paviment tèxtil

- Propietat de l'arxiu: CYPE INGENIEROS, S.A.
- Format: FIEBDC-3/2002
- Divisa: EUR
- Costos indirectes: 3.00 %
- IVA: 21.00 %

## R Revestiments i extradossats

### RS Paviments

#### RST Tèxtils (moquetes)

**RST100** m Entornpeu de PVC per a paviment tèxtil.
Entornpeu de PVC amb fibra dura, de 60 mm d'altura, color a escollir. Col·locació en obra: amb adhesiu.
Inclou: Neteja i preparació de la superfície suport. Replanteig. Tall, col·locació i fixació de l'entornpeu.
Criteri d'amidament de projecte: Longitud mesurada segons documentació gràfica de Projecte, sense incloure buits de portes. No s'ha incrementat l'amidament per trencaments i retallades, ja que en la descomposició s'ha considerat un 5% més de peces.
Criteri de mesura d'obra: Es mesurarà la longitud realment executada segons especificacions de Projecte.

| Codi | Ut | Descripció | Rendiment | Preu | Import |
|---|---|---|---|---|---|
| mt18dww010a | kg | Adhesiu de contacte a base de resina acrílica en dispersió aquosa, per a paviment de goma, cautxú, linòleum, PVC, moqueta i tèxtil. (material) | 0.050 | 4.62 | 0.23 |
| mt18rpv050a | m | Entornpeu de PVC amb fibra dura, de 60 mm d'altura, color a escollir, subministrat en trams de 2,55 m de longitud. (material) | 1.050 | 2.55 | 2.68 |
| mo027 | h | Oficial 1ª instal·lador de moquetes i revestiments tèxtils. (mà d'obra) | 0.060 | 28.42 | 1.71 |
| % | % | Costos directes complementaris | 2 % | 4.62 | 0.09 |
|  |  | Costos directes |  |  | 4.71 |
