# Fals sostre continu de plaques d'escaiola

- Propietat de l'arxiu: CYPE INGENIEROS, S.A.
- Format: FIEBDC-3/2002
- Divisa: EUR
- Costos indirectes: 3.00 %
- IVA: 21.00 %

## R Revestiments i extradossats

### RT Falsos sostres en interiors

#### RTA Continus, de plaques d'escaiola

**RTA010** m² Fals sostre continu de plaques d'escaiola.
Fals sostre continu suspès, situat a una altura menor de 4 m, constituït per plaques d'escaiola amb nervadures, de 100x60 cm, amb cantell recte i acabat llis, suspeses del forjat mitjançant estopades penjants de pasta d'escaiola i fibres vegetals, repartides uniformement (3 fixacions/m²) i separades dels paraments verticals un mínim de 5 mm. Inclús pasta d'escaiola per al enganxat de les vores de les plaques i rejuntat de la cara vista i lliscat final.
Inclou: Traçat en els murs del nivell del fals sostre. Col·locació i fixació de les estopades. Tall de les plaques. Col·locació de les plaques. Resolució de trobades i punts singulars. Realització d'orificis pel pas dels tubs de la instal·lació elèctrica. Lliscat de les plaques amb pasta d'escaiola. Pas de la canalització de protecció del cablejat elèctric.
Criteri d'amidament de projecte: Superfície mesurada entre paraments, segons documentació gràfica de Projecte, sense descomptar buits per instal·lacions.
Criteri de mesura d'obra: Es mesurarà la superfície realment executada segons especificacions de Projecte, sense descomptar buits per instal·lacions.

| Codi | Ut | Descripció | Rendiment | Preu | Import |
|---|---|---|---|---|---|
| mt12fpe010b | m² | Placa d'escaiola amb nervadures, de 100x60 cm i de 8 mm d'espessor (20 mm de gruix total, incloent les nervadures), amb cantell recte i acabat llis, sense revestir, per a falsos sostres. (material) | 1.050 | 3.11 | 3.27 |
| mt12fac010 | kg | Fibres vegetals en rotllos. (material) | 0.220 | 1.35 | 0.30 |
| mt09pes010 | m³ | Pasta d'escaiola, segons UNE-EN 13279-1. (material) | 0.006 | 173.60 | 1.04 |
| op00fre010 |  | Fresadora. | 1.000 | 0.00 | 0.00 |
| mo035 | h | Oficial 1ª escaiolista. (mà d'obra) | 0.253 | 28.42 | 7.19 |
| mo117 | h | Peó escaiolista. (mà d'obra) | 0.253 | 23.81 | 6.02 |
| % | % | Costos directes complementaris | 2 % | 17.82 | 0.36 |
|  |  | Costos directes |  |  | 18.18 |
