# Fals sostre registrable de plaques d'escaiola. Sistema "KNAUF"

- Propietat de l'arxiu: CYPE INGENIEROS, S.A.
- Format: FIEBDC-3/2002
- Divisa: EUR
- Costos indirectes: 3.00 %
- IVA: 21.00 %

## R Revestiments i extradossats

### RT Falsos sostres en interiors

#### RTB Registrables, de plaques d'escaiola

**RTB026** m² Fals sostre registrable de plaques d'escaiola. Sistema "KNAUF".
Fals sostre registrable suspès, situat a una altura menor de 4 m. Sistema D142a.es "KNAUF", constituït per: ESTRUCTURA: perfileria vista, d'acer galvanitzat, color blanc, amb sola de 24 mm d'amplària, comprenent perfils primaris EASY T - 24/38/3700 mm "KNAUF", perfils secundaris EASY T - 24/32/600 mm "KNAUF" i perfils secundaris EASY T - 24/32/1200 mm "KNAUF", suspesos del forjat o element suport amb peces de penjat ràpid Twist "KNAUF", i varetes; PLAQUES: plaques d'escaiola amb les vores quadrades, acabat rugós, model Raffaello R "KNAUF", de 600x600 mm i 15 mm de gruix. Inclús perfils angulars EASY L HP Anticorrosión - 20/20/3050 mm "KNAUF", fixacions per a l'ancoratge dels perfils i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12pfk050v | m | Perfil angular EASY L HP Anticorrosión - 20/20/3050 mm "KNAUF", color blanc, d'acer galvanitzat, segons UNE-EN 13964. (material) | 0.400 | 4.87 | 1.95 |
| mt12pek030 | U | Barnilla de penjament "KNAUF" de 100 cm. (material) | 1.000 | 0.39 | 0.39 |
| mt12pek060d | U | Peça de penjat ràpid Twist "KNAUF", per a falsos sostres suspesos. (material) | 1.000 | 0.99 | 0.99 |
| mt12pfk060ca | m | Perfil primari EASY T - 24/38/3700 mm "KNAUF", color blanc, d'acer galvanitzat, segons UNE-EN 13964. (material) | 0.840 | 1.95 | 1.64 |
| mt12pfk060ga | m | Perfil secundari EASY T - 24/32/600 mm "KNAUF", color blanc, d'acer galvanitzat, segons UNE-EN 13964. (material) | 1.670 | 1.95 | 3.26 |
| mt12pfk060ha | m | Perfil secundari EASY T - 24/32/1200 mm "KNAUF", color blanc, d'acer galvanitzat, segons UNE-EN 13964. (material) | 0.840 | 1.95 | 1.64 |
| mt12ppk100aa | m² | Placa d'escaiola amb les vores quadrades, acabat rugós, model Raffaello R "KNAUF", de 600x600 mm i 15 mm de gruix, per col·locar sobre perfileria vista amb sola de 24 mm d'amplària, en falsos sostres registrables, segons UNE-EN 14246. (material) | 1.020 | 7.58 | 7.73 |
| mo035 | h | Oficial 1ª escaiolista. (mà d'obra) | 0.276 | 28.42 | 7.84 |
| mo073 | h | Ajudant escaiolista. (mà d'obra) | 0.276 | 25.28 | 6.98 |
| % | % | Costos directes complementaris | 2 % | 32.42 | 0.65 |
|  |  | Costos directes |  |  | 33.07 |
