# Fals sostre continu, situat a una altura menor de 4 m, format per panell acústic de llana de roca, compost per mòduls de 1200x1200x40 mm, acabat en color blanc, amb perfileria oculta T 40

- Propietat de l'arxiu: CYPE INGENIEROS, S.A.
- Format: FIEBDC-3/2002
- Divisa: EUR
- Costos indirectes: 3.00 %
- IVA: 21.00 %

## R Revestiments i extradossats

### RT Falsos sostres

#### RTF De fibres minerals

**RTF030** m² Fals sostre continu, situat a una altura menor de 4 m, format per panell acústic de llana de roca, compost per mòduls de 1200x1200x40 mm, acabat en color blanc, amb perfileria oculta T 40.
Fals sostre continu, situat a una altura menor de 4 m, constituït per panell acústic autoportant de llana de roca volcànica, compost per mòduls de 1200x1200x40 mm, amb la cara vista revestida amb un vel de color blanc i la cara posterior revestida amb un contravel amb resistència al desgast, acabat en color blanc, suspès del forjat amb perfileria oculta T 40, comprenent mestres primàries col·locades cada 1200 mm i mestres secundàries distribuïdes cada 600 mm entre les mestres primàries, fixades al sostre mitjançant suports penjants cada 1200 mm. Inclús fixacions, cargols, resolució del perímetre i punts singulars i accessoris de muntatge.
Inclou: Replanteig dels eixos de l'estructura metàl·lica. Senyalització dels punts d'ancoratge al forjat o element de suport. Anivellació i suspensió dels perfils primaris i secundaris de l'estructura. Tall de les plaques. Tall de les plaques. Cargolat i col·locació de les plaques. Tractament de junts. Aplicació del lliscat.
Criteri d'amidament de projecte: Superfície mesurada entre paraments, segons documentació gràfica de Projecte, sense descomptar buits per instal·lacions.
Criteri de mesura d'obra: Es mesurarà la superfície realment executada segons especificacions de Projecte, sense descomptar buits per instal·lacions.
Criteri de valoració econòmica: El preu inclou la resolució de trobades i punts singulars.

| Codi | Ut | Descripció | Rendiment | Preu | Import |
|---|---|---|---|---|---|
| mt16par150a | m² | Panell acústic autoportant de llana de roca volcànica, Euroclasse A2-s1, d0 de reacció al foc, compost per mòduls de 1200x1200x40 mm, amb la cara vista revestida amb un vel de color blanc i la cara posterior revestida amb un contravel, amb resistència al desgast, inclús perfileria oculta T 40, varetes de subjecció i trapes de registre. (material) | 1.050 | 76.06 | 79.86 |
| mt12fta010a | U | Volandera de fixació. (material) | 0.700 | 2.38 | 1.67 |
| mt12fta020a | U | Roseta de fixació. (material) | 4.850 | 13.94 | 67.61 |
| mt12fta030a | m | Cinta de segellament de 40 mm d'amplada. (material) | 1.700 | 0.01 | 0.02 |
| mt12fta040a | kg | Pasta de segellament. (material) | 1.100 | 7.34 | 8.07 |
| mt12fta050a | kg | Lliscat color blanc. (material) | 1.100 | 15.38 | 16.92 |
| op00fre010 |  | Fresadora. | 1.000 | 0.00 | 0.00 |
| op00ato010 |  | Tornavís. | 1.000 | 0.00 | 0.00 |
| mo015 | h | Oficial 1ª muntador de falsos sostres. (mà d'obra) | 0.299 | 24.57 | 7.35 |
| mo082 | h | Ajudant muntador de falsos sostres. (mà d'obra) | 0.299 | 21.14 | 6.32 |
| % | % | Costos directes complementaris | 2 % | 187.82 | 3.76 |
|  |  | Costos directes |  |  | 191.58 |
