# Fals sostre registrable de reixeta metàl·lica

- Propietat de l'arxiu: CYPE INGENIEROS, S.A.
- Format: FIEBDC-3/2002
- Divisa: EUR
- Costos indirectes: 3.00 %
- IVA: 21.00 %

## R Revestiments i extradossats

### RT Falsos sostres en interiors

#### RTL Registrables, metàl·lics

**RTL035** m² Fals sostre registrable de reixeta metàl·lica.
Fals sostre registrable suspès, situat a una altura menor de 4 m, constituït per: ESTRUCTURA: entramat metàl·lic ocult de perfils de 40 mm d'altura; REIXETA METÀL·LICA: reixeta d'alumini prelacada al forn, autoportant, amb nervis de 40 mm d'alt formant cel·les de 50x50 mm, fabricada en mòduls de 600x600 mm, color blanc. Inclús fixacions per a l'ancoratge dels perfils i accessoris de muntatge.
Inclou: Replanteig dels eixos principals de suspensió. Senyalització dels punts d'ancoratge al forjat o element de suport. Disposició de les reixetes. Resolució de trobades i punts singulars. Formació de forats per recepció de possibles elements d'ancoratge i/o instal·lacions.
Criteri d'amidament de projecte: Superfície mesurada entre paraments, segons documentació gràfica de Projecte, sense descomptar buits per instal·lacions.
Criteri de mesura d'obra: Es mesurarà la superfície realment executada segons especificacions de Projecte, sense descomptar buits per instal·lacions.

| Codi | Ut | Descripció | Rendiment | Preu | Import |
|---|---|---|---|---|---|
| mt12fra010aa | m² | Reixeta d'alumini prelacada al forn, autoportant, amb nervis de 40 mm d'alt formant cel·les de 50x50 mm, fabricada en mòduls de 600x600 mm, color blanc, per a falsos sostres registrables. (material) | 1.020 | 49.70 | 50.69 |
| mt12fra110ab | m | Perfil d'alumini prelacat al forn, de 40 mm d'altura i 600 mm de longitud, color blanc, per a falsos sostres registrables. (material) | 1.680 | 1.46 | 2.45 |
| mt12fra110cb | m | Perfil d'alumini prelacat al forn, de 40 mm d'altura i 2400 mm de longitud, color blanc, per a falsos sostres registrables. (material) | 1.680 | 1.46 | 2.45 |
| mt12fra111a | U | Peça d'empalmament entre perfils de sustentació de reixetes metàl·liques, d'acer galvanitzat, per a falsos sostres registrables. (material) | 0.700 | 0.20 | 0.14 |
| mt12psg210a | U | Penjat per a falsos sostres suspesos. (material) | 1.050 | 0.36 | 0.38 |
| mt12psg210b | U | Segur per a la fixació del penjant, en falsos sostres suspesos. (material) | 1.050 | 0.04 | 0.04 |
| mt12psg210c | U | Connexió superior per fixar la vareta al penjant, en falsos sostres suspesos. (material) | 1.050 | 0.56 | 0.59 |
| mt12psg190 | U | Barnilla de penjament. (material) | 1.050 | 0.37 | 0.39 |
| mt12psg220 | U | Fixació composta per tac i cargol 5x27. (material) | 1.050 | 0.06 | 0.06 |
| op00ato010 |  | Tornavís. | 1.000 | 0.00 | 0.00 |
| mo015 | h | Oficial 1ª muntador de falsos sostres. (mà d'obra) | 0.288 | 29.34 | 8.45 |
| mo082 | h | Ajudant muntador de falsos sostres. (mà d'obra) | 0.288 | 25.28 | 7.28 |
| % | % | Costos directes complementaris | 2 % | 72.92 | 1.46 |
|  |  | Costos directes |  |  | 74.38 |
