# Fals sostre registrable de reixeta metàl·lica. Sistema Fonotech Fonosteel "BUTECH"

- Propietat de l'arxiu: CYPE INGENIEROS, S.A.
- Format: FIEBDC-3/2002
- Divisa: EUR
- Costos indirectes: 3.00 %
- IVA: 21.00 %

## R Revestiments i extradossats

### RT Falsos sostres en interiors

#### RTL Registrables, metàl·lics

**RTL040** m² Fals sostre registrable de reixeta metàl·lica. Sistema Fonotech Fonosteel "BUTECH".
Fals sostre registrable suspès, situat a una altura menor de 4 m. Sistema Fonotech Fonosteel "BUTECH", constituït per: ESTRUCTURA: perfileria vista d'acer galvanitzat prelacat, color gris acer, amb sola de 15 mm d'amplària; REIXETA METÀL·LICA: safates autoportants, de reixeta metàl·lica, amb quadrícula de 50x50 mm, model Steel Grid, d'acer galvanitzat lacat, color a escollir de la carta RAL "BUTECH" "PORCELANOSA GRUPO", de 600x600 mm i 0,6 mm de gruix, Euroclasse A-s2, d0 de reacció al foc, segons UNE-EN 13168. Inclús fixacions per a l'ancoratge dels perfils i accessoris de muntatge.
Inclou: Replanteig dels eixos principals de suspensió. Senyalització dels punts d'ancoratge al forjat o element de suport. Anivellació i col·fixació dels perfils perimetrals. Disposició de les reixetes. Resolució de trobades i punts singulars. Formació de forats per recepció de possibles elements d'ancoratge i/o instal·lacions.
Criteri d'amidament de projecte: Superfície mesurada entre paraments, segons documentació gràfica de Projecte, sense descomptar buits per instal·lacions.
Criteri de mesura d'obra: Es mesurarà la superfície realment executada segons especificacions de Projecte, sense descomptar buits per instal·lacions.

| Codi | Ut | Descripció | Rendiment | Preu | Import |
|---|---|---|---|---|---|
| mt12pmb015a | m² | Fals sostre enregistrable format per safates autoportants, de reixeta metàl·lica, amb quadrícula de 50x50 mm, model Steel Grid, d'acer galvanitzat lacat, color a escollir de la carta RAL, "BUTECH" "PORCELANOSA GRUPO", de 600x600 mm i 0,6 mm de gruix, i Euroclasse A-s2, d0 de reacció al foc, segons UNE-EN 13501-1; inclús sistema de perfileria vista d'acer galvanitzat prelacat, color gris acer, amb sola de 15 mm d'amplària i varetes de subjecció. (material) | 1.020 | 83.96 | 85.64 |
| op00ato010 |  | Tornavís. | 1.000 | 0.00 | 0.00 |
| mo015 | h | Oficial 1ª muntador de falsos sostres. (mà d'obra) | 0.288 | 28.39 | 8.18 |
| mo082 | h | Ajudant muntador de falsos sostres. (mà d'obra) | 0.288 | 24.46 | 7.04 |
| % | % | Costos directes complementaris | 2 % | 100.86 | 2.02 |
|  |  | Costos directes |  |  | 102.88 |
