# Fals sostre registrable suspès, situat a una altura menor de 4 m, format per panells lleugers de llana de fusta, de 600x600 mm i 20 mm de gruix, amb perfileria vista

- Propietat de l'arxiu: CYPE INGENIEROS, S.A.
- Format: FIEBDC-3/2002
- Divisa: EUR
- Costos indirectes: 3.00 %
- IVA: 21.00 %

## R Revestiments i extradossats

### RT Falsos sostres

#### RTM De fusta

**RTM015** m² Fals sostre registrable suspès, situat a una altura menor de 4 m, format per panells lleugers de llana de fusta, de 600x600 mm i 20 mm de gruix, amb perfileria vista.
Fals sostre registrable, situat a una altura menor de 4 m, constituït per panells lleugers de llana de fusta, de 600x600 mm i 20 mm de gruix, resistència tèrmica 0,2777 m²K/W, conductivitat tèrmica 0,072 W/(mK), suspès del forjat mitjançant perfileria vista, amb sola de 24 mm d'amplària, d'acer galvanitzat, de color blanc, comprenent perfils primaris, secundaris i angulars d'acabat, fixats al sostre mitjançant varetes i penjants.
Inclou: Traçat en els murs del nivell del fals sostre. Anivellació i col·locació dels perfils angulars. Replanteig dels perfils primaris de la trama. Senyalització dels punts d'ancoratge al sostre. Anivellació i suspensió dels perfils primaris i secundaris de la trama. Tall dels panells. Col·locació dels panells.
Criteri d'amidament de projecte: Superfície mesurada entre paraments, segons documentació gràfica de Projecte, sense descomptar buits per instal·lacions.
Criteri de mesura d'obra: Es mesurarà la superfície realment executada segons especificacions de Projecte, sense descomptar buits per instal·lacions.
Criteri de valoració econòmica: El preu inclou la resolució de trobades i punts singulars.

| Codi | Ut | Descripció | Rendiment | Preu | Import |
|---|---|---|---|---|---|
| mt16vkt010ha | m² | Panell lleuger de llana de fusta, de 600x600 mm i 20 mm de gruix, format per encenalls de fusta de 1,5 mm de diàmetre aglomerades amb ciment, resistència tèrmica 0,2777 m²K/W, conductivitat tèrmica 0,072 W/(mK), densitat 390 kg/m³, factor de resistència a la difusió del vapor d'aigua 0,4 i Euroclasse B-s1, d0 de reacció al foc, segons UNE-EN 13168, per a aïllament tèrmic i acústic i protecció enfront d'incendis, en edificació. (material) | 1.020 | 11.35 | 11.58 |
| mt12fpg040ita | m | Perfil primari T 24 24x33x3700 mm, color blanc, d'acer galvanitzat, segons UNE-EN 13964. (material) | 1.050 | 0.61 | 0.64 |
| mt12fpg040jpa | m | Perfil secundari T 24 24x33x600 mm, color blanc, d'acer galvanitzat, segons UNE-EN 13964. (material) | 1.050 | 0.61 | 0.64 |
| mt12fpg040jra | m | Perfil secundari T 24 24x33x1200 mm, color blanc, d'acer galvanitzat, segons UNE-EN 13964. (material) | 1.050 | 0.61 | 0.64 |
| mt12fpg030hk | m | Perfil angular 24/24/3000 mm, color blanc, d'acer galvanitzat, segons UNE-EN 13964. (material) | 0.500 | 0.49 | 0.25 |
| mt12psg210a | U | Penjat per a falsos sostres suspesos. (material) | 0.900 | 0.80 | 0.72 |
| mt12psg210b | U | Segur per a la fixació del penjant, en falsos sostres suspesos. (material) | 0.900 | 0.13 | 0.12 |
| mt12psg210c | U | Connexió superior per fixar la vareta al penjant, en falsos sostres suspesos. (material) | 0.900 | 0.98 | 0.88 |
| mt12psg190 | U | Barnilla de penjament. (material) | 0.900 | 0.44 | 0.40 |
| mt12psg220 | U | Fixació composta per tac i cargol 5x27. (material) | 0.900 | 0.06 | 0.05 |
| mo015 | h | Oficial 1ª muntador de falsos sostres. (mà d'obra) | 0.215 | 24.57 | 5.28 |
| mo082 | h | Ajudant muntador de falsos sostres. (mà d'obra) | 0.215 | 21.14 | 4.55 |
| % | % | Costos directes complementaris | 2 % | 25.75 | 0.52 |
|  |  | Costos directes |  |  | 26.27 |
