# Fals sostre continu suspès

- Propietat de l'arxiu: CYPE INGENIEROS, S.A.
- Format: FIEBDC-3/2002
- Divisa: EUR
- Costos indirectes: 3.00 %
- IVA: 21.00 %

## R Revestiments i extradossats

### RT Falsos sostres

#### RTM Continus, de fusta

**RTM041** m² Fals sostre continu suspès, per a exterior, situat a una altura menor de 4 m, constituït per: ESTRUCTURA: estructura metàl·lica d'acer galvanitzat de perfils T 24 24x33x3700 mm, amb una modulació de 600 mm, suspesos del forjat o element suport horitzontal de fusta amb varetes i penjants cada 1200 mm i perfils distanciadors encastats en els perfils primaris; LAMEL·LES DE FUSTA: lamel·les de pi silvestre (Pinus sylvestris), amb vora encadellada i estries en la cara oculta, acabat envernissat, de 3000x96x16 mm, amb classe d'ús 1 i 2, segons UNE-EN 335. Inclús fixacions per a l'ancoratge dels perfils i clips per a la fixació de les lamel·les de fusta als perfils.
Fals sostre continu suspès, per a exterior, situat a una altura menor de 4 m, constituït per: ESTRUCTURA: estructura metàl·lica d'acer galvanitzat de perfils T 24 24x33x3700 mm, amb una modulació de 600 mm, suspesos del forjat o element suport horitzontal de fusta amb varetes i penjants cada 1200 mm i perfils distanciadors encastats en els perfils primaris; LAMEL·LES DE FUSTA: lamel·les de pi silvestre (Pinus sylvestris), amb vora encadellada i estries en la cara oculta, acabat envernissat, de 3000x96x16 mm, amb classe d'ús 1 i 2, segons UNE-EN 335. Inclús fixacions per a l'ancoratge dels perfils i clips per a la fixació de les lamel·les de fusta als perfils.
Inclou: Traçat en els murs del nivell del fals sostre. Replanteig dels perfils primaris de la trama. Senyalització dels punts d'ancoratge al forjat o element de suport. Col·locació dels clips de fixació. Anivellació i suspensió dels perfils primaris de la trama. Col·locació dels perfils distanciadors, perpendiculars als perfils primaris. Tall de les lamel·les de fusta. Fixació de les lamel·les de fusta. Resolució de trobades i punts singulars.
Criteri d'amidament de projecte: Superfície mesurada entre paraments, segons documentació gràfica de Projecte, sense descomptar buits per instal·lacions.
Criteri de mesura d'obra: Es mesurarà la superfície realment executada segons especificacions de Projecte, sense descomptar buits per instal·lacions.

| Codi | Ut | Descripció | Rendiment | Preu | Import |
|---|---|---|---|---|---|
| mt07emr111a | U | Clau, de 4 mm de diàmetre i 40 mm de longitud, d'acer galvanitzat d'alta adherència. (material) | 1.000 | 0.05 | 0.05 |
| mt12psg190 | U | Barnilla de penjament. (material) | 1.300 | 0.33 | 0.43 |
| mt12psg210c | U | Connexió superior per fixar la vareta al penjant, en falsos sostres suspesos. (material) | 1.500 | 0.75 | 1.13 |
| mt12psg210b | U | Segur per a la fixació del penjant, en falsos sostres suspesos. (material) | 1.500 | 0.10 | 0.15 |
| mt12psg210a | U | Penjat per a falsos sostres suspesos. (material) | 1.500 | 0.60 | 0.90 |
| mt12fpg040hj | m | Perfil primari T 24 24x33x3700 mm, color blanc, d'acer galvanitzat, segons UNE-EN 13964. (material) | 1.050 | 0.61 | 0.64 |
| mt22www100 | U | Clip d'acer galvanitzat, per a la subjecció de lamel·les de fusta en falsos sostres continus suspesos amb perfils en T. (material) | 12.000 | 0.40 | 4.80 |
| mt12fpg070b | m | Perfil distanciador en U 26/15,5/600 mm, d'acer galvanitzat. (material) | 0.500 | 0.40 | 0.20 |
| mt22bar030a | m² | Lamel·les de pi silvestre (Pinus sylvestris), amb vora encadellada i estries en la cara oculta, acabat envernissat, de 3000x96x16 mm, amb classe d'ús 1 i 2, segons UNE-EN 335. (material) | 1.050 | 25.61 | 26.89 |
| op00cep010 |  | Garlopa. | 1.000 | 0.00 | 0.00 |
| op00tro010 |  | Serra de trepar. | 1.000 | 0.00 | 0.00 |
| op00ato010 |  | Tornavís. | 1.000 | 0.00 | 0.00 |
| op00tal010 |  | Trepant. | 1.000 | 0.00 | 0.00 |
| op00cor050 |  | Talladora manual de fusta, de disc. | 1.000 | 0.00 | 0.00 |
| mo015 | h | Oficial 1ª muntador de falsos sostres. (mà d'obra) | 0.581 | 25.32 | 14.71 |
| mo082 | h | Ajudant muntador de falsos sostres. (mà d'obra) | 0.581 | 21.75 | 12.64 |
| % | % | Costos directes complementaris | 2 % | 62.54 | 1.25 |
|  |  | Costos directes |  |  | 63.79 |
