# Fals sostre continu de plaques de guix natural (GRG). Sistema ATT "EL ALTERÓN"

- Propietat de l'arxiu: CYPE INGENIEROS, S.A.
- Format: FIEBDC-3/2002
- Divisa: EUR
- Costos indirectes: 3.00 %
- IVA: 21.00 %

## R Revestiments i extradossats

### RT Falsos sostres en interiors

#### RTN Continus, de plaques de guix natural

**RTN019** m² Fals sostre continu de plaques de guix natural (GRG). Sistema ATT "EL ALTERÓN".
Fals sostre continu suspès, llis, situat a una altura menor de 4 m, amb nivell de qualitat de l'acabat Q3. Sistema ATT "EL ALTERÓN" (13+18), constituït per: ESTRUCTURA: estructura metàl·lica d'acer galvanitzat de mestres primàries 47/18 mm amb una modulació de 400 mm i suspeses del sostre o element suport de formigó amb forquilles de penjant i varetes; PLAQUES: una capa de plaques de guix natural (GRG), sense cartró, estàndard / UNE-EN 13815 - 600 / 1200 / 13 / amb les vores longitudinals desiguals, ATT Basic "EL ALTERÓN". Inclús banda estanca autoadhesiva, ATT "EL ALTERÓN", perfils angular 30 "EL ALTERÓN", fixacions per a l'ancoratge dels perfils, cargols per a la fixació de les plaques, pasta de segellament ATT Hidro 60 MIN "EL ALTERÓN"; pasta d'acabat ATT "EL ALTERÓN", massilla monocomponent ATT "EL ALTERÓN"; per al segellat de trobades perimetrals i accessoris de muntatge.
Inclou: Replanteig dels eixos de l'estructura metàl·lica. Col·locació de la banda acústica. Anivellació i col·fixació dels perfils perimetrals. Senyalització dels punts d'ancoratge al forjat o element de suport. Tall de les plaques. Fixació de les plaques. Resolució de trobades i punts singulars. Tractament de junts. Segellat de trobades. Estesa de la pasta d'acabat.
Criteri d'amidament de projecte: Superfície mesurada entre paraments, segons documentació gràfica de Projecte, sense descomptar buits per instal·lacions.
Criteri de mesura d'obra: Es mesurarà la superfície realment executada segons especificacions de Projecte, seguint els criteris d'amidament exposats en la norma UNE 92305.

| Codi | Ut | Descripció | Rendiment | Preu | Import |
|---|---|---|---|---|---|
| mt12pna080e | m | Banda estanca autoadhesiva, ATT "EL ALTERÓN", d'escuma de polietilè reticulat de cel·les tancades, de 30 mm d'amplada; per a l'estanquitat de la base i l'aïllament acústic del perímetre en envans i extradossats de plaques. (material) | 0.400 | 0.27 | 0.11 |
| mt12pna100d | m | Perfil angular 30 "EL ALTERÓN", d'acer galvanitzat, fabricat mitjançant laminació en fred, de 3000 mm de longitud, 30x30 mm de secció i 0,60 mm de gruix, per la realització d'extradossats autoportants i sostres, segons UNE-EN 14195. (material) | 0.400 | 0.88 | 0.35 |
| mt12pna025d | U | Fixació composta per tac i cargol de cap aixamfranat, de 5x30 mm, "EL ALTERÓN". (material) | 1.360 | 0.08 | 0.11 |
| mt12pna028b | U | Tac d'expansió M6 "EL ALTERÓN". (material) | 1.360 | 0.13 | 0.18 |
| mt12pna027b | m | Vareta roscada galvanitzada "EL ALTERÓN", de 6 mm de diàmetre i 1000 mm de longitud, amb dues femelles i una volandera. (material) | 1.360 | 0.62 | 0.84 |
| mt12pna120j | U | Forquilla de suspensió TC 47 "EL ALTERÓN", per a mestra 47/18. (material) | 1.360 | 0.20 | 0.27 |
| mt12pna090j | m | Mestra 47/18 de xapa d'acer galvanitzat, TC 47 "EL ALTERÓN", de 47 mm d'amplada i 0,60 mm de gruix, segons UNE-EN 14195. (material) | 3.000 | 1.22 | 3.66 |
| mt12pna130j | U | Peça d'empalmament TC 47 "EL ALTERÓN", per a mestra 47/18. (material) | 0.435 | 0.30 | 0.13 |
| mt12pna010ga | m² | Placa de guix natural (GRG), sense cartró, estàndard / UNE-EN 13815 - 600 / 1200 / 13 / amb les vores longitudinals desiguals, ATT Basic "EL ALTERÓN", formada per una ànima de guix d'origen natural reforçada per la inclusió en la massa de fibra de vidre; Euroclasse A1 de reacció al foc, segons UNE-EN 13501-1. (material) | 1.020 | 4.85 | 4.95 |
| mt12pna020k | U | Cargol autoperforant ATT PP 25 "EL ALTERÓN", amb cap de trompeta, de 25 mm de longitud, per a instal·lació de plaques de guix natural (GRG) sobre perfils de gruix inferior a 6 mm. (material) | 18.000 | 0.02 | 0.36 |
| mt12pna030zn | kg | Pasta de segellament ATT Hidro 60 MIN "EL ALTERÓN", d'enduriment normal (60 minuts), amb additiu hidròfug; per a aplicació manual o mecànica sense cinta de segellament. (material) | 0.110 | 2.10 | 0.23 |
| mt12pna030Mu | kg | Pasta d'acabat ATT "EL ALTERÓN", d'adormiment lent (90 minuts). (material) | 0.110 | 0.83 | 0.09 |
| mt12pna040c | U | Cartutx de 300 cm³ de massilla monocomponent ATT "EL ALTERÓN"; per al segellat de trobades perimetrals. (material) | 0.033 | 3.94 | 0.13 |
| op00fre010 |  | Fresadora. | 1.000 | 0.00 | 0.00 |
| op00ato010 |  | Tornavís. | 1.000 | 0.00 | 0.00 |
| mo015 | h | Oficial 1ª muntador de falsos sostres. (mà d'obra) | 0.334 | 28.39 | 9.48 |
| mo082 | h | Ajudant muntador de falsos sostres. (mà d'obra) | 0.124 | 24.46 | 3.03 |
| % | % | Costos directes complementaris | 2 % | 23.92 | 0.48 |
|  |  | Costos directes |  |  | 24.40 |
