# Lavabo el·líptic sobre taulell

- Propietat de l'arxiu: CYPE INGENIEROS, S.A.
- Format: FIEBDC-3/2002
- Divisa: EUR
- Costos indirectes: 3.00 %
- IVA: 21.00 %

## S Senyalització i equipament

### SA Aparells sanitaris

#### SAL Lavabos

**SAL003** U Lavabo el·líptic sobre taulell, d'argila refractària, acabat termoesmaltat KeraTect, color blanc, codi de comanda 500.774.01.2, sèrie VariForm "GEBERIT", de 550x400x158 mm, amb vàlvula de desguàs de llautó cromat, codi de comanda 500.050.21.1, amb sifó ampolla compacte per a l'estalvi d'espai en mobles de bany, de plàstic color blanc, codi de comanda 151.116.11.1. Inclús joc de fixació i silicona per a segellat de junts.
Lavabo el·líptic sobre taulell, d'argila refractària, acabat termoesmaltat KeraTect, color blanc, codi de comanda 500.774.01.2, sèrie VariForm "GEBERIT", de 550x400x158 mm, amb vàlvula de desguàs de llautó cromat, codi de comanda 500.050.21.1, amb sifó ampolla compacte per a l'estalvi d'espai en mobles de bany, de plàstic color blanc, codi de comanda 151.116.11.1. Inclús joc de fixació i silicona per a segellat de junts.
Inclou: Replanteig. Col·locació i fixació de l'aparell. Muntatge del desguàs. Connexió a la xarxa d'evacuació. Comprovació del seu correcte funcionament. Segellat de junts.
Criteri d'amidament de projecte: Nombre d'unitats previstes, segons documentació gràfica de Projecte.
Criteri de mesura d'obra: Es mesurarà el nombre d'unitats realment col·locades segons especificacions de Projecte.
Criteri de valoració econòmica: El preu no inclou el taulell ni l'aixeteria.

| Codi | Ut | Descripció | Rendiment | Preu | Import |
|---|---|---|---|---|---|
| mt30svg014d | U | Lavabo el·líptic sobre taulell, d'argila refractària, acabat termoesmaltat KeraTect, color blanc, codi de comanda 500.774.01.2, sèrie VariForm "GEBERIT", de 550x400x158 mm, segons UNE 67001, amb elements de fixació i plantilla de muntatge. (material) | 1.000 | 163.70 | 163.70 |
| mt30asg030k | U | Vàlvula de desguàs de llautó cromat, codi de comanda 500.050.21.1, "GEBERIT", de 50 mm de longitud. (material) | 1.000 | 70.00 | 70.00 |
| mt30asg060d | U | Sifó ampolla compacte per a l'estalvi d'espai en mobles de bany, de plàstic color blanc, codi de comanda 151.116.11.1, "GEBERIT", amb sortida de 32 mm de diàmetre exterior, per a lavabo, amb junts i colze amb rosca d'unió. (material) | 1.000 | 38.40 | 38.40 |
| mt30www005 | U | Cartutx de 300 ml de silicona àcida monocomponent, fungicida, per a segellat de junts en ambients humits. (material) | 0.012 | 6.00 | 0.07 |
| mo008 | h | Oficial 1ª lampista. (mà d'obra) | 1.275 | 25.32 | 32.28 |
| % | % | Costos directes complementaris | 2 % | 304.45 | 6.09 |
|  |  | Costos directes |  |  | 310.54 |
