# Arrebossat de parament vertical

- Propietat de l'arxiu: CYPE INGENIEROS, S.A.
- Format: FIEBDC-3/2002
- Divisa: EUR
- Costos indirectes: 3.00 %
- IVA: 21.00 %

## U Urbanització interior de la parcel·la

### UD Pistes esportives

#### UDV Revestiments

**UDV015** m² Arrebossat de parament vertical.
Formació de revestiment continu de morter de ciment, industrial, amb additiu hidròfug, M-10, reglejat cada 2 m, de 20 mm de gruix, aplicat sobre un esquerdejat de 2 a 4 mm de gruix amb un morter de ciment (no inclòs en aquest preu) del parament vertical exterior de la pista de frontó, acabat brunyit amb ciment CEM II/A-P 32,5 mitjançant passades de llana fins a aconseguir una superfície llisa. Inclús neteja de la superfície suport, malla de reforç, formació de racons, arestes, acabaments, elements especials i bastimentades.
Inclou: Neteja de la superfície suport. Humectació del parament a revestir, eliminant rebaves de morter, pols, etc. Formació de capa prèvia d'agafament. Formació amb morter de racons i arestes. Col·locació de regles verticals en els extrems i arestes del parament. Estesa d'un fil entre els regles. Col·locació de tocs i formació de mestres. Estesa de la pasta entre les mestres. Allisat del parament passant una regla sobre les mestres. Acabat de la superfície. Cura del morter.
Criteri d'amidament de projecte: Superfície mesurada segons documentació gràfica de Projecte.
Criteri de mesura d'obra: Es mesurarà la superfície realment executada segons especificacions de Projecte.

| Codi | Ut | Descripció | Rendiment | Preu | Import |
|---|---|---|---|---|---|
| mt09var010a | m² | Malla per armar morters. (material) | 1.100 | 0.69 | 0.76 |
| mt08aaa010a | m³ | Aigua. (material) | 0.007 | 1.50 | 0.01 |
| mt09mif010ka | t | Morter industrial per a obra de paleta, de ciment, color gris, amb additiu hidròfug, categoria M-10 (resistència a compressió 10 N/mm²), subministrat en sacs, segons UNE-EN 998-2. (material) | 0.038 | 65.98 | 2.51 |
| mt08cem020a | kg | Ciment Pòrtland CEM II/A-P 32,5 R, en sacs, segons UNE-EN 197-1. (material) | 4.000 | 0.09 | 0.36 |
| mo041 | h | Oficial 1ª construcció d'obra civil. (mà d'obra) | 1.259 | 28.42 | 35.78 |
| mo087 | h | Ajudant construcció d'obra civil. (mà d'obra) | 0.749 | 25.28 | 18.93 |
| % | % | Costos directes complementaris | 2 % | 58.35 | 1.17 |
|  |  | Costos directes |  |  | 59.52 |
