# Filtre d'aigües pluvials, instal·lat en baixant

- Propietat de l'arxiu: CYPE INGENIEROS, S.A.
- Format: FIEBDC-3/2002
- Divisa: EUR
- Costos indirectes: 3.00 %
- IVA: 21.00 %

## U Urbanització interior de la parcel·la

### UG Acumulació i gestió d'aigües pluvials

#### UGF Filtres

**UGF010** U Filtre d'aigües pluvials, instal·lat en baixant.
Filtre d'aigües pluvials autonetejable, amb una entrada de 110 mm de diàmetre i dues sortides, una de 110 mm de diàmetre i una de 50 mm de diàmetre, amb possibilitat de canvi del mode de funcionament per a estiu i hivern, instal·lat en baixant.
Inclou: Replanteig. Connexionat.
Criteri d'amidament de projecte: Nombre d'unitats previstes, segons documentació gràfica de Projecte.
Criteri de mesura d'obra: Es mesurarà el nombre d'unitats realment executades segons especificacions de Projecte.

| Codi | Ut | Descripció | Rendiment | Preu | Import |
|---|---|---|---|---|---|
| mt36fpg010a | U | Filtre d'aigües pluvials autonetejable, amb una entrada de 110 mm de diàmetre i dues sortides, una de 110 mm de diàmetre i una de 50 mm de diàmetre, amb possibilitat de canvi del mode de funcionament per a estiu i hivern, per instal·lar en baixant. (material) | 1.000 | 40.00 | 40.00 |
| mo008 | h | Oficial 1ª lampista. (mà d'obra) | 0.240 | 29.34 | 7.04 |
| mo107 | h | Ajudant lampista. (mà d'obra) | 0.240 | 25.25 | 6.06 |
| % | % | Costos directes complementaris | 2 % | 53.10 | 1.06 |
|  |  | Costos directes |  |  | 54.16 |
