# Canonada de polipropilè per a xarxa d'aprofitament d'aigües pluvials o reciclades, "ABN PIPE SYSTEMS"

- Propietat de l'arxiu: CYPE INGENIEROS, S.A.
- Format: FIEBDC-3/2002
- Divisa: EUR
- Costos indirectes: 3.00 %
- IVA: 21.00 %

## U Urbanització interior de la parcel·la

### UG Acumulació i gestió d'aigües pluvials

#### UGS Sistemes de conducció d'aigua

**UGS042** m Canonada de polipropilè per a xarxa d'aprofitament d'aigües pluvials o reciclades, "ABN PIPE SYSTEMS".
Canonada de polipropilè per a xarxa d'aprofitament d'aigües pluvials o reciclades formada per tub multicapa de polipropilè copolímer random resistent a la temperatura amb un bon comportament a pressions elevades/polipropilè copolímer random resistent a la temperatura amb un bon comportament a pressions elevades amb fibra de vidre/polipropilè copolímer random resistent a la temperatura amb un bon comportament a pressions elevades (PP-RCT RP/PP-RCT RP amb fibra de vidre/PP-RCT RP), resistent al foc (reacció al foc classe B-s1, d0 segons UNE-EN 13501-1), lliure de halògens, sistema Instal CT Faser RD Recycled, SDR7,4, sèrie 3,2, "ABN PIPE SISTEMS", de 20 mm de diàmetre exterior i 2,8 mm de gruix. Instal·lació superficial. Inclús material auxiliar para muntatge i subjecció a l'obra, accessoris i peces especials.
Inclou: Replanteig i traçat. Col·locació i fixació de tub i accessoris. Realització de proves de servei.
Criteri d'amidament de projecte: Longitud mesurada segons documentació gràfica de Projecte.
Criteri de mesura d'obra: Es mesurarà la longitud realment executada segons especificacions de Projecte.

| Codi | Ut | Descripció | Rendiment | Preu | Import |
|---|---|---|---|---|---|
| mt37abn811m | U | Material auxiliar per a muntatge i subjecció a l'obra de les canonades de polipropilè copolímer random resistent a la temperatura amb un bon comportament a pressions elevades/polipropilè copolímer random resistent a la temperatura amb un bon comportament a pressions elevades amb fibra de vidre/polipropilè copolímer random resistent a la temperatura amb un bon comportament a pressions elevades (PP-RCT RP/PP-RCT RP amb fibra de vidre/PP-RCT RP), resistent al foc, lliure de halògens, sistema Instal CT Faser RD Recycled, SDR7,4, sèrie 3,2, "ABN PIPE SYSTEMS", de 20 mm de diàmetre exterior. (material) | 1.000 | 0.11 | 0.11 |
| mt37abn810dag | m | Tub multicapa de polipropilè copolímer random resistent a la temperatura amb un bon comportament a pressions elevades/polipropilè copolímer random resistent a la temperatura amb un bon comportament a pressions elevades amb fibra de vidre/polipropilè copolímer random resistent a la temperatura amb un bon comportament a pressions elevades (PP-RCT RP/PP-RCT RP amb fibra de vidre/PP-RCT RP), resistent al foc (reacció al foc classe B-s1, d0 segons UNE-EN 13501-1), lliure de halògens, sistema Instal CT Faser RD Recycled, SDR7,4, sèrie 3,2, "ABN PIPE SISTEMS", de 20 mm de diàmetre exterior i 2,8 mm de gruix, segons UNE-EN ISO 15874-2 i AENOR RP 01.78, amb capa exterior resistent als raigs UV, de color gris RAL 9006 amb bandes de color lila i capa interior resistent als processos de desinfecció amb protecció enfront de les incrustacions i tractament antimicrobià de color blanc RAL 9003, subministrat en barres de 4 m de longitud, amb el preu incrementat el 30% en concepte d'accessoris i peces especials. (material) | 1.000 | 2.76 | 2.76 |
| op00ato010 |  | Tornavís. | 1.000 | 0.00 | 0.00 |
| op00mar010 |  | Martell. | 1.000 | 0.00 | 0.00 |
| op00tal010 |  | Trepant. | 1.000 | 0.00 | 0.00 |
| mo008 | h | Oficial 1ª lampista. (mà d'obra) | 0.046 | 26.41 | 1.21 |
| mo107 | h | Ajudant lampista. (mà d'obra) | 0.046 | 22.70 | 1.04 |
| % | % | Costos directes complementaris | 2 % | 5.12 | 0.10 |
|  |  | Costos directes |  |  | 5.22 |
