# Aportació de terra vegetal garbellada, subministrada en sacs i estesa amb mitjans manuals, mitjançant pala, aixada i rasclet, en capes de gruix uniforme i sense produir danys a les plantes existents

- Propietat de l'arxiu: CYPE INGENIEROS, S.A.
- Format: FIEBDC-3/2002
- Divisa: EUR
- Costos indirectes: 3.00 %
- IVA: 21.00 %

## U Urbanització interior de la parcel·la

### UJ Jardineria

#### UJA Condicionament del terreny

**UJA050** m³ Aportació de terra vegetal garbellada, subministrada en sacs i estesa amb mitjans manuals, mitjançant pala, aixada i rasclet, en capes de gruix uniforme i sense produir danys a les plantes existents.
Aportació de terra vegetal garbellada, subministrada en sacs i estesa amb mitjans manuals, mitjançant pala, aixada i rasclet, en capes de gruix uniforme i sense produir danys a les plantes existents.
Inclou: Aplec de la terra vegetal. Estesa i perfilat de la terra vegetal. Senyalització i protecció del terreny.
Criteri d'amidament de projecte: Volum mesurat segons documentació gràfica de Projecte.
Criteri de mesura d'obra: Es mesurarà el volum realment executat segons especificacions de Projecte.

| Codi | Ut | Descripció | Rendiment | Preu | Import |
|---|---|---|---|---|---|
| mt48tie030b | m³ | Terra vegetal garbellada, subministrada en sacs. (material) | 1.120 | 29.50 | 33.04 |
| mo040 | h | Oficial 1ª jardiner. (mà d'obra) | 1.044 | 24.50 | 25.58 |
| mo115 | h | Peó jardiner. (mà d'obra) | 1.044 | 20.46 | 21.36 |
| % | % | Costos directes complementaris | 2 % | 79.98 | 1.60 |
|  |  | Costos directes |  |  | 81.58 |
