# Cobriment decoratiu del terreny, transitable

- Propietat de l'arxiu: CYPE INGENIEROS, S.A.
- Format: FIEBDC-3/2002
- Divisa: EUR
- Costos indirectes: 3.00 %
- IVA: 21.00 %

## U Urbanització interior de la parcel·la

### UJ Jardineria

#### UJD Decoració i tractament de superfícies

**UJD010** m² Cobriment decoratiu del terreny, transitable.
Cobriment decoratiu del terreny, transitable, amb gespa, realitzada mitjançant: execució d'una capa drenant de grava de 15 cm de gruix i una capa d'anivellació de sorra de 4 cm de gruix; disposició de reixeta alveolar de polietilè d'alta densitat estable als raigs UV, de 50x42x4,5 cm, color verd; reblert del 50% de les cel·les amb abonament per a presembra de gespa i terra vegetal, distribució de les llavors i tapat amb humus.
Inclou: Transport i descàrrega del material a peu de tall. Estès del material de drenatge en una capa de grossor uniforme. Estès del material d'anivellació en una capa de grossor uniforme. Disposició de les reixetes alveolars. Abonat de fons i reblert amb terra vegetal. Distribució de llavors. Tapat amb humus. Primer reg. Neteja.
Criteri d'amidament de projecte: Superfície mesurada segons documentació gràfica de Projecte.
Criteri de mesura d'obra: Es mesurarà la superfície realment executada segons especificacions de Projecte.

| Codi | Ut | Descripció | Rendiment | Preu | Import |
|---|---|---|---|---|---|
| mt01ard030b | t | Grava filtrant sense classificar. (material) | 0.330 | 18.94 | 6.25 |
| mt01ara010 | m³ | Sorra de 0 a 5 mm de diàmetre, neta. (material) | 0.048 | 14.30 | 0.69 |
| mt18rad010a | m² | Reixeta alveolar de polietilè d'alta densitat estable als raigs UV, de 50x42x4,5 cm, color verd, per a execució de superfícies transitables amb gespa o àrid. (material) | 1.050 | 12.63 | 13.26 |
| mt48tif020 | kg | Adob per presembra de gespa. (material) | 0.100 | 0.59 | 0.06 |
| mt48tie030a | m³ | Terra vegetal garbellada, subministrada a granel. (material) | 0.040 | 23.70 | 0.95 |
| mt48tis010 | kg | Mescla de llavor per a gespa. (material) | 0.030 | 6.00 | 0.18 |
| mt48tie040 | kg | Humus net garbellat. (material) | 2.000 | 0.03 | 0.06 |
| mt08aaa010a | m³ | Aigua. (material) | 0.050 | 1.50 | 0.08 |
| mq01pan070b | h | Mini pala carregadora sobre pneumàtics, de 52 kW/1 m³ kW. (maquinària) | 0.050 | 36.80 | 1.84 |
| mo041 | h | Oficial 1ª construcció d'obra civil. (mà d'obra) | 0.098 | 27.50 | 2.70 |
| mo087 | h | Ajudant construcció d'obra civil. (mà d'obra) | 0.216 | 24.46 | 5.28 |
| mo040 | h | Oficial 1ª jardiner. (mà d'obra) | 0.120 | 27.50 | 3.30 |
| mo115 | h | Peó jardiner. (mà d'obra) | 0.240 | 23.04 | 5.53 |
| % | % | Costos directes complementaris | 2 % | 40.18 | 0.80 |
|  |  | Costos directes |  |  | 40.98 |
