# Barana urbana modular articulada

- Propietat de l'arxiu: CYPE INGENIEROS, S.A.
- Format: FIEBDC-3/2002
- Divisa: EUR
- Costos indirectes: 3.00 %
- IVA: 21.00 %

## U Urbanització interior de la parcel·la

### UM Mobiliari urbà

#### UMQ Proteccions de vianants

**UMQ035** U Barana urbana modular articulada.
Barana urbana modular articulada, composta per cos de barana d'acer laminat en calent, de 3000x300 mm, realitzat amb platina de 30x4 mm formant ziga-zaga, amb passamans massís, acabat inferior amb tub de 20x2 mm i acabats laterals amb platina de 50x6 mm, amb acabat en color verd amb textura fèrria, recolzat sobre muntants de tancament de 868 mm d'altura, de platina de 50x8 mm, previstos per a ancoratge mitjançant per a rebut en solera de formigó i amb senyalització en color verd RAL 6018. Protecció del conjunt mitjançant galvanitzat en calent de gran resistència antioxidant; tractament de desengreix i fosfatat; lacat al forn amb polièster ferrotexturat. Inclús solera de formigó HM-20/P/20/X0 per ancoratge de muntants i neteja. Màxima adherència del revestiment exterior. Totalment muntada en obra.
Inclou: Replanteig d'alineacions i nivells. Execució de la base de formigó. Col·locació i fixació de les peces.
Criteri d'amidament de projecte: Nombre d'unitats previstes, segons documentació gràfica de Projecte.
Criteri de mesura d'obra: Es mesurarà el nombre d'unitats realment executades segons especificacions de Projecte.

| Codi | Ut | Descripció | Rendiment | Preu | Import |
|---|---|---|---|---|---|
| mt10hmf010tLc | m³ | Formigó HM-20/P/20/X0, fabricat en central. (material) | 0.100 | 81.80 | 8.18 |
| mt52mug615a | U | Placa d'ancoratge, per a rebuda de muntant de barana en solera de formigó. (material) | 2.000 | 11.79 | 23.58 |
| mt52mug640a | U | Cos de barana d'acer laminat en calent, de 3000x300 mm, realitzat amb platina de 30x4 mm formant ziga-zaga, amb passamans massís, acabat inferior amb tub de 20x2 mm i acabats laterals amb platina de 50x6 mm, amb acabat en color verd amb textura fèrria, per a recolzament entre muntants. (material) | 1.000 | 132.52 | 132.52 |
| mt52mug645a | U | Muntant per a barana de 868 mm d'altura, realitzat amb platina d'acer laminat en calent de 50x8 mm, amb portasenyals de color verd. (material) | 2.000 | 157.45 | 314.90 |
| op00tal010 |  | Trepant. | 1.000 | 0.00 | 0.00 |
| op00ato010 |  | Tornavís. | 1.000 | 0.00 | 0.00 |
| au00auh040 |  | Vibrador de formigó, elèctric. | 1.000 | 0.00 | 0.00 |
| mo041 | h | Oficial 1ª construcció d'obra civil. (mà d'obra) | 1.259 | 28.42 | 35.78 |
| mo087 | h | Ajudant construcció d'obra civil. (mà d'obra) | 1.259 | 25.28 | 31.83 |
| % | % | Costos directes complementaris | 2 % | 546.79 | 10.94 |
|  |  | Costos directes |  |  | 557.73 |
