# Dipòsit d'emmagatzematge d'aigua depurada de polietilè d'alta densitat, de 3000 litres

- Propietat de l'arxiu: CYPE INGENIEROS, S.A.
- Format: FIEBDC-3/2002
- Divisa: EUR
- Costos indirectes: 3.00 %
- IVA: 21.00 %

## U Urbanització interior de la parcel·la

### US Tractament d'aigües residuals

#### USE Estacions depuradores

**USE015** U Dipòsit d'emmagatzematge d'aigua depurada de polietilè d'alta densitat, de 3000 litres.
Subministrament i instal·lació de dipòsit d'emmagatzematge d'aigua depurada de polietilè d'alta densitat, de 3000 litres, format per dos tancs. Inclús tapa de registre i marc, i conducte de ventilació. Totalment muntat, connexionat i provat.
Inclou: Replanteig. Neteja de la base de suport del dipòsit. Col·locació del dipòsit. Connexió a l'estació depuradora. Connexió del sobreeixidor a la canonada de desguàs. Instal·lació dels conductes de ventilació. Posicionat de la tapa de registre en correspondència amb la tapa d'inspecció. Realització de proves de servei.
Criteri d'amidament de projecte: Nombre d'unitats previstes, segons documentació gràfica de Projecte.
Criteri de mesura d'obra: Es mesurarà el nombre d'unitats realment executades segons especificacions de Projecte.

| Codi | Ut | Descripció | Rendiment | Preu | Import |
|---|---|---|---|---|---|
| mt46fer030d | U | Dipòsit d'emmagatzematge d'aigua depurada de polietilè d'alta densitat, de 3000 litres, format per dos tancs. (material) | 1.000 | 1600.34 | 1600.34 |
| mt46fer040a | U | Tapa de registre i marc de foneria dúctil, de 650 mm de diàmetre. (material) | 1.000 | 98.25 | 98.25 |
| mt36tie010be | m | Tub de PVC, sèrie B, de 40 mm de diàmetre i 3 mm de gruix, amb extrem atrompetat, segons UNE-EN 1329-1, amb el preu incrementat el 20% en concepte d'accessoris i peces especials. (material) | 3.000 | 2.05 | 6.15 |
| mt11var009 | l | Líquid netejador per enganxat mitjançant adhesiu de tubs i accessoris de PVC. (material) | 0.030 | 12.22 | 0.37 |
| mt11var010 | l | Adhesiu per tubs i accessoris de PVC. (material) | 0.240 | 18.62 | 4.47 |
| mo008 | h | Oficial 1ª lampista. (mà d'obra) | 1.897 | 24.08 | 45.68 |
| mo107 | h | Ajudant lampista. (mà d'obra) | 1.897 | 20.65 | 39.17 |
| % | % | Costos directes complementaris | 2 % | 1794.43 | 35.89 |
|  |  | Costos directes |  |  | 1830.32 |
