# Equip de depuració de polietilè d'alta densitat format per separador de greixos, fosa sèptica i filtre anaeròbic, fins a 5 usuaris

- Propietat de l'arxiu: CYPE INGENIEROS, S.A.
- Format: FIEBDC-3/2002
- Divisa: EUR
- Costos indirectes: 3.00 %
- IVA: 21.00 %

## U Urbanització interior de la parcel·la

### US Tractament d'aigües residuals

#### USF Equips de depuració

**USF010** U Equip de depuració de polietilè d'alta densitat format per separador de greixos, fosa sèptica i filtre anaeròbic, fins a 5 usuaris.
Subministrament i instal·lació d'equip de depuració de polietilè d'alta densitat, amb capacitat per 5 usuaris, compost de: separador de greixos per pretractament de les aigües grises procedents del bany (banyera o dutxa, lavabo i bidé) i de la cuina (safareig, rentadora, rentavaixelles i aigüera); fosa sèptica amb tractament anaeròbic per digestió mitjançant procés biològic de descomposició de la matèria orgànica de les aigües negres procedents del vàter i filtre amb tractament secundari anaeròbic per digestió de les aigües residuals domèstiques negres i grises, prèviament tractades, tot això col·locat sobre llit de sorra de 10 cm de gruix. Inclús p/p d'excavació, reblert perimetral posterior de graves, pericons de registre, reblert amb formigó armat HA-30/B/20/IIb+Qb els últims 20 cm fins a la superfície del terreny, canonades, accessoris i elements de connexió. Totalment instal·lat i en funcionament.
Inclou: Excavació de terres. Abocament de sorra en el fons de l'excavació. Col·locació dels elements components de l'equip sobre un llit de sorra llis i uniforme. Verificació de la seva total horitzontalitat. Ompliment dels elements amb aigua. Reblert amb material granular, fins el nivell de l'aigua, de l'espai restant fins a les parets de l'excavació. Posicionament dels pericons de registre en correspondència amb la tapa d'inspecció. Connexió a l'instal·lació general de sanejament. Col·locació de la malla electrosoldada. Reblert posterior del forat fins a la superfície del terreny amb formigó.
Criteri d'amidament de projecte: Nombre d'unitats previstes, segons documentació gràfica de Projecte.
Criteri de mesura d'obra: Es mesurarà el nombre d'unitats realment executades segons especificacions de Projecte.

| Codi | Ut | Descripció | Rendiment | Preu | Import |
|---|---|---|---|---|---|
| mt01ara010 | m³ | Sorra de 0 a 5 mm de diàmetre. (material) | 0.800 | 12.02 | 9.62 |
| mt46fgp010a | U | Separador de greixos de polietilè d'alta densitat per pretractament d'aigües residuals grises, volum 100 l, capacitat per a 5 usuaris (H.E.). (material) | 1.000 | 190.00 | 190.00 |
| mt46fsp010a | U | Fosa sèptica de polietilè d'alta densitat per tractament anaeròbic per digestió, volum 400 l, capacitat per a 5 usuaris (H.E.). (material) | 1.000 | 392.00 | 392.00 |
| mt46fbp010a | U | Filtre biològic de polietilè d'alta densitat per tractament secundari anaeròbic per digestió, volum 500 l, capacitat per a 5 usuaris (H.E.). (material) | 1.000 | 622.50 | 622.50 |
| mt01arr010b | t | Grava de pedrera, de 20 a 30 mm de diàmetre. (material) | 2.000 | 7.23 | 14.46 |
| mt10haf010psc | m³ | Formigó HA-30/B/20/IIb+Qb, fabricat en central, amb ciment SR. (material) | 0.800 | 93.36 | 74.69 |
| mt07ame010g | m² | Malla electrosoldada ME 15x15 Ø 6-6 B 500 T 6x2,20 UNE-EN 10080. (material) | 4.000 | 2.17 | 8.68 |
| mt46fwa010 | U | Pericó de registre, canonades i elements de connexió. (material) | 5.000 | 90.00 | 450.00 |
| mq01ret020c | h | Retrocarregadora sobre pneumàtics, de 74,9 kW. (maquinària) | 0.907 | 40.45 | 36.69 |
| au00auh040 |  | Vibrador de formigó, elèctric. | 1.000 | 0.00 | 0.00 |
| mo041 | h | Oficial 1ª construcció d'obra civil. (mà d'obra) | 2.371 | 23.30 | 55.24 |
| mo087 | h | Ajudant construcció d'obra civil. (mà d'obra) | 2.371 | 20.68 | 49.03 |
| mo008 | h | Oficial 1ª lampista. (mà d'obra) | 2.845 | 24.08 | 68.51 |
| mo107 | h | Ajudant lampista. (mà d'obra) | 2.845 | 20.65 | 58.75 |
| % | % | Costos directes complementaris | 2 % | 2030.17 | 40.60 |
|  |  | Costos directes |  |  | 2070.77 |
