# Estabilització de camins i senderes, mitjançant tractament del sòl amb aportació de calç hidràulica natural

- Propietat de l'arxiu: CYPE INGENIEROS, S.A.
- Format: FIEBDC-3/2002
- Divisa: EUR
- Costos indirectes: 3.00 %
- IVA: 21.00 %

## U Urbanització interior de la parcel·la

### UX Paviments exteriors

#### UXE Esplanades, camins i senderes

**UXE030** m² Estabilització de camins i senderes, mitjançant tractament del sòl amb aportació de calç hidràulica natural.
Estabilització de camins i senderes, en sòl poc argilós, mitjançant aportació de 20 kg d'estabilitzant i consolidant de terrenys, a base de calç hidràulica natural, estesa sobre el terreny i mesclada amb aquest fins a una profunditat de 15 cm mitjançant motoanivelladora, compactat de la mescla amb mitjans mecànics fins a aconseguir una densitat seca no inferior al 95% de la màxima obtinguda a l'assaig Proctor Modificat, realitzat segons UNE 103501. Inclús preparació de la superfície mitjançant desbrossament de la terra vegetal, escarificat del terreny i retirada i càrrega a camió de les restes i deixalles.
Criteri de valoració econòmica: El preu no inclou la realització de l'assaig Proctor Modificat.
Inclou: Desbrossament del terreny. Escarificat del terreny a estabilitzar. Estesa de la calç. Mesclat de la calç amb el terreny. Anivellació de la mescla. Humectació i compactació de la mescla. Retirada i càrrega a camió de restes i deixalles.
Criteri d'amidament de projecte: Superfície mesurada en projecció horitzontal, segons documentació gràfica de Projecte.
Criteri de mesura d'obra: Es mesurarà, en projecció horitzontal, la superfície realment executada segons especificacions de Projecte.

| Codi | Ut | Descripció | Rendiment | Preu | Import |
|---|---|---|---|---|---|
| mt28mif040 | kg | Estabilitzant i consolidant de terrenys, a base de calç hidràulica natural, subministrada en sacs de 35 kg, per a estabilització de camins i senderes. (material) | 20.000 | 0.65 | 13.00 |
| mq01pan010a | h | Pala carregadora sobre pneumàtics de 120 kW/1,9 m³. (maquinària) | 0.015 | 45.06 | 0.68 |
| mq04dua020b | h | Dúmper de descàrrega frontal de 2 t de càrrega útil. (maquinària) | 0.002 | 10.38 | 0.02 |
| mq01mot010a | h | Motoanivelladora de 141 kW. (maquinària) | 0.002 | 75.91 | 0.15 |
| mq02rov010i | h | Compactador monocilíndric vibrant autopropulsat, de 129 kW, de 16,2 t, amplada de treball 213,4 cm. (maquinària) | 0.030 | 69.78 | 2.09 |
| mq02cia020j | h | Camió cisterna, de 8 m³ de capacitat. (maquinària) | 0.002 | 118.90 | 0.24 |
| mo041 | h | Oficial 1ª construcció d'obra civil. (mà d'obra) | 0.300 | 28.42 | 8.53 |
| mo087 | h | Ajudant construcció d'obra civil. (mà d'obra) | 0.300 | 25.28 | 7.58 |
| % | % | Costos directes complementaris | 2 % | 32.29 | 0.65 |
|  |  | Costos directes |  |  | 32.94 |
