# Terra tècnic enregistrable "KLINKERTECH"

- Propietat de l'arxiu: CYPE INGENIEROS, S.A.
- Format: FIEBDC-3/2002
- Divisa: EUR
- Costos indirectes: 3.00 %
- IVA: 21.00 %

## U Urbanització interior de la parcel·la

### UX Paviments exteriors

#### UXN Elevats

**UXN040** m² Terra tècnic enregistrable "KLINKERTECH", per a exterior, compost per panells ceràmics autoportants de 400x400 mm i 20 mm d'espessor, de gres extrusionat, amb nucli alleugerit mitjançant cel·les, sèrie Toletum, color Riansares, acabat mat, recolzats sobre peus regulables de polipropilè amb càrrega mineral, de color negre, amb base rodona, model SRE-65/100 "KLINKERTECH", per a altures entre 65 i 100 mm.
Subministrament i col·locació de terra tècnic enregistrable "KLINKERTECH", per a exterior, format per panells ceràmics autoportants de 400x400 mm i 20 mm d'espessor, de gres extrusionat, amb nucli alleugerit mitjançant cel·les, sèrie Toletum, color Riansares, acabat mat, recolzats sobre peus regulables de polipropilè amb càrrega mineral, de color negre, amb base rodona, model SRE-65/100 "KLINKERTECH", per a altures entre 65 i 100 mm, fixats a la superfície de suport mitjançant cargolat. Inclús p/p de preparació de la superfície de suport dels pedestals mitjançant aspirat i neteja de restes d'obra, replanteig i fixació dels pedestals al terra i fixació del recolzament del panell sobre el pedestal amb poliuretà aplicat amb pistola. Totalment muntat.
Inclou: Replanteig dels eixos dels pedestals i marcat de nivells. Col·locació, anivellació i fixació de pedestals.
Criteri d'amidament de projecte: Superfície útil, mesura segons documentació gràfica de Projecte. No s'ha incrementat l'amidament per trencaments i retallades, ja que en la descomposició s'ha considerat un 5% més de peces.
Criteri de mesura d'obra: Es mesurarà la superfície realment executada segons especificacions de Projecte.

| Codi | Ut | Descripció | Rendiment | Preu | Import |
|---|---|---|---|---|---|
| mt12pct030Jb | Ut | Peu regulable de polipropilè amb càrrega mineral, de color negre, amb base rodona, model SRE-65/100 "KLINKERTECH", per a altures entre 65 i 100 mm. (material) | 3.000 | 3.92 | 11.76 |
| mt23ppb011 | Ut | Cargol d'acer 19/22 mm. (material) | 32.000 | 0.02 | 0.64 |
| mt13blw110a | Ut | Aerosol amb 750 cm³ d'escuma de poliuretà, de 25 kg/m³ de densitat, 150% d'expansió, 18 N/cm² de resistència a tracció i 20 N/cm² de resistència a flexió, conductivitat tèrmica 0,04 W/(mK), estable de -40°C a 100°C; aplicable amb pistola; segons UNE-EN 13165. (material) | 0.100 | 9.20 | 0.92 |
| mt12klt010a | m² | Panells ceràmics autoportants per al sistema de terra tècnic enregistrable "KLINKERTECH", de 400x400 mm i 20 mm de gruix, de gres extrusionat, amb nucli alleugerit mitjançant cel·les, sèrie Toletum, color Riansares, acabat mat. (material) | 1.050 | 42.08 | 44.18 |
| op00sie030 |  | Serra de disc de diamant, per a taula de treball, de tall humit. | 1.000 | 0.00 | 0.00 |
| mo011 | h | Oficial 1ª muntador. (mà d'obra) | 0.418 | 24.08 | 10.07 |
| mo080 | h | Ajudant muntador. (mà d'obra) | 0.418 | 20.68 | 8.64 |
| % | % | Costos directes complementaris | 2 % | 76.21 | 1.52 |
|  |  | Costos directes |  |  | 77.73 |
