# Paviment exterior de peces de terratzo. Col·locació en capa gruixuda

- Propietat de l'arxiu: CYPE INGENIEROS, S.A.
- Format: FIEBDC-3/2002
- Divisa: EUR
- Costos indirectes: 3.00 %
- IVA: 21.00 %

## U Urbanització interior de la parcel·la

### UX Paviments exteriors

#### UXT De terratzo

**UXT010** m² Paviment exterior de peces de terratzo. Col·locació en capa gruixuda.
Paviment exterior de peces de terratzo, per a ús en zona de parcs i jardins, d'acabat superficial de la cara vista: baix relleu sense polir, classe resistent a flexió T, classe resistent segons la càrrega de ruptura 4, classe de desgast per abrasió B, format nominal 40x40 cm, color gris, segons UNE-EN 13748-2. COL·LOCACIÓ: a l'estès sobre capa de sorra-ciment de 3 cm de gruix, sense additius, amb 250 kg/m³ de ciment Pòrtland amb calcària CEM II/B-L 32,5 R i sorra de cantera granítica. REJUNTAT: amb sorra silícia de mida 0/2 mm en junts de 1,5 a 3 mm de gruix.
Criteri de valoració econòmica: El preu no inclou la base de recolzament.
Inclou: Replanteig de mestres i nivells. Estesa de la capa de sorra-ciment. Espolsada amb ciment de la superfície. Col·locació a l'estesa de les peces. Formació de juntes i trobades. Neteja del paviment i les juntes. Reblert dels junts amb sorra seca, mitjançant raspallat. Eliminació del material sobrant de la superfície, mitjançant escombrat.
Criteri d'amidament de projecte: Superfície mesurada en projecció horitzontal, segons documentació gràfica de Projecte, deduint els buits de superfície major de 1,5 m². No s'han tingut en compte les escapçadures com factor d'influència per incrementar l'amidament, cada vegada que en la descomposició s'ha considerat el tant per cent de ruptures general.
Criteri de mesura d'obra: Es mesurarà, en projecció horitzontal, la superfície realment executada segons especificacions de Projecte, deduint els buits de superfície major de 1,5 m².

| Codi | Ut | Descripció | Rendiment | Preu | Import |
|---|---|---|---|---|---|
| mt08cem011a | kg | Ciment Pòrtland CEM II/B-L 32,5 R, color gris, en sacs, segons UNE-EN 197-1. (material) | 1.000 | 0.10 | 0.10 |
| mt18btx010ccea | m² | Peces de terratzo per a exterior, acabat superficial de la cara vista: baix relleu sense polir, classe resistent a flexió T, classe resistent segons la càrrega de ruptura 4, classe de desgast per abrasió B, format nominal 40x40 cm, color gris, segons UNE-EN 13748-2, amb resistència al lliscament (índex USRV) > 45. (material) | 1.050 | 9.61 | 10.09 |
| mt01arp020a | kg | Sorra natural, fina i seca, de 2 mm de grandària màxima, exempta de sals perjudicials, presentada en sacs. (material) | 1.000 | 0.35 | 0.35 |
| op00sie030 |  | Serra de disc de diamant, per a taula de treball, de tall humit. | 1.000 | 0.00 | 0.00 |
| mo087 | h | Ajudant construcció d'obra civil. (mà d'obra) | 0.300 | 25.28 | 7.58 |
| mo023 | h | Oficial 1ª enrajolador. (mà d'obra) | 0.300 | 28.42 | 8.53 |
| mo061 | h | Ajudant enrajolador. (mà d'obra) | 0.300 | 25.28 | 7.58 |
| % | % | Costos directes complementaris | 2 % | 34.23 | 0.68 |
|  |  | Costos directes |  |  | 34.91 |
