# Assaigs de materials de reblert

- Propietat de l'arxiu: CYPE INGENIEROS, S.A.
- Format: FIEBDC-3/2002
- Divisa: EUR
- Costos indirectes: 3.00 %
- IVA: 21.00 %

## X Control de qualitat i assaigs

### XT Terres i àrids

#### XTR Replens i compactacions

**XTR010** U Assaigs de materials de reblert.
Assaigs per a la selecció i control d'un material de reblert de sòl seleccionat. Assaigs a laboratori acreditat en l'àrea tècnica corresponent, sobre una mostra agafada en obra: anàlisis granulomètric UNE-EN ISO 17892-4; límits d'Atterberg UNE-EN ISO 17892-12; Proctor Modificat segons UNE 103501; C.B.R. segons UNE 103502; contingut de matèria orgànica segons UNE 103204; contingut en sals solubles segons UNE 103205. Assaigs "in situ": densitat i humitat segons ASTM D6938; placa de càrrega segons UNE 103808.
Inclou: Desplaçament a obra. Presa de mostres. Realització d'assaigs a laboratori. Realització d'assaigs "in situ". Redacció d'informe dels resultats dels assajos realitzats.
Criteri d'amidament de projecte: Assaig a realitzar, segons documentació del Pla de control de qualitat.

| Codi | Ut | Descripció | Rendiment | Preu | Import |
|---|---|---|---|---|---|
| mt49stc010b | U | Agafament d'una mostra de material de replè o terraplenament. (material) | 1.000 | 30.65 | 30.65 |
| mt49sla080b | U | Anàlisis granulomètric per tamisat d'una mostra de material de replè o terraplenament, segons UNE-EN ISO 17892-4. (material) | 1.000 | 30.10 | 30.10 |
| mt49sla060 | U | Assaig per determinar els Límits d'Atterberg (límit líquid i plàstic d'una mostra de sol), segons UNE-EN ISO 17892-12. (material) | 1.000 | 36.10 | 36.10 |
| mt49sue020 | U | Assaig Proctor Modificat, segons UNE 103501. (material) | 1.000 | 92.50 | 92.50 |
| mt49sue030 | U | Assaig C.B.R. (California Bearing Ratio) en laboratori, segons UNE 103502, sense incloure assaig Proctor, en explanades. (material) | 1.000 | 174.33 | 174.33 |
| mt49des020 | U | Desplaçament de personal i equip a obra per a la realització de l'assaig de densitat i humitat. (material) | 1.000 | 43.00 | 43.00 |
| mt49sla075 | U | Assaig per determinar la densitat i humitat "in situ" del terreny, segons ASTM D6938. (material) | 1.000 | 15.00 | 15.00 |
| mt49sue040 | U | Assaig de placa de càrrega, segons UNE 103808. (material) | 1.000 | 180.00 | 180.00 |
| mt49sla120 | U | Assaig quantitatiu per determinar el contingut en matèria orgànica d'una mostra de sol, segons UNE 103204. (material) | 1.000 | 27.10 | 27.10 |
| mt49sla115 | U | Assaig quantitatiu per determinar el contingut en sals solubles d'una mostra de sol, segons UNE 103205. (material) | 1.000 | 30.00 | 30.00 |
| mt49sin020a | U | Informe tècnic sobre els resultats obtinguts en els assaigs realitzats per laboratori acreditat a l'àrea tècnica corresponent en material de replè o terraplenament. (material) | 1.000 | 172.79 | 172.79 |
| % | % | Costos directes complementaris | 2 % | 831.57 | 16.63 |
|  |  | Costos directes |  |  | 848.20 |
