# Clos provisional de solar amb malla electrosoldada

- Propietat de l'arxiu: CYPE INGENIEROS, S.A.
- Format: FIEBDC-3/2002
- Divisa: EUR
- Costos indirectes: 3.00 %
- IVA: 21.00 %

## Y Seguretat i salut

### YC Sistemes de protecció col·lectiva

#### YCR Tanca provisional de solar

**YCR010** m Clos provisional de solar amb malla electrosoldada.
Clos provisional de solar, de 2,2 m d'altura, compost per malla electrosoldada ME 20x20 Ø 8-8 B 500 T 6x2,20 UNE-EN 10080, subjecta mitjançant claus plans d'acer a rolls de fusta, de 10 a 12 cm de diàmetre i 3,2 m de longitud, clavats en el terreny cada 2,5 m, amortitzables en 5 usos.
Criteri d'amidament de projecte: Longitud mesurada segons Estudi o Estudi Bàsic de Seguretat i Salut.
Criteri de mesura d'obra: S'amidarà la longitud realment muntada segons especificacions d'Estudi o Estudi Bàsic de Seguretat i Salut.

| Codi | Ut | Descripció | Rendiment | Preu | Import |
|---|---|---|---|---|---|
| mt07ame010n | m² | Malla electrosoldada ME 20x20 Ø 8-8 B 500 T 6x2,20 UNE-EN 10080. (material) | 2.300 | 6.70 | 15.41 |
| mt50spv030a | m | Roll de fusta, de 10 a 12 cm de diàmetre. (material) | 0.371 | 4.52 | 1.68 |
| mt50sph020 | kg | Claus plans d'acer de 20x100 mm. (material) | 0.008 | 1.21 | 0.01 |
| mo119 | h | Oficial 1ª Seguretat i Salut. (mà d'obra) | 0.120 | 28.42 | 3.41 |
| mo120 | h | Peó Seguretat i Salut. (mà d'obra) | 0.120 | 23.81 | 2.86 |
| % | % | Costos directes complementaris | 2 % | 23.37 | 0.47 |
|  |  | Costos directes |  |  | 23.84 |
