# Porta metàl·lica per a accés de vianants, en clos provisional de solar

- Propietat de l'arxiu: CYPE INGENIEROS, S.A.
- Format: FIEBDC-3/2002
- Divisa: EUR
- Costos indirectes: 3.00 %
- IVA: 21.00 %

## Y Seguretat i salut

### YC Sistemes de protecció col·lectiva

#### YCR Tanca provisional de solar

**YCR025** U Porta metàl·lica per a accés de vianants, en clos provisional de solar.
Porta per a accés de vianants de xapa d'acer galvanitzat, d'una fulla, de 0,9x2,0 m, amb llengüetes per a cadenat, col·locada en clos provisional de solar, subjecta mitjançant pals del mateix material, clavats en el terreny, amortitzable en 5 usos.
Criteri d'amidament de projecte: Nombre d'unitats previstes, segons Estudi o Estudi Bàsic de Seguretat i Salut.
Criteri de mesura d'obra: Es mesurarà el nombre d'unitats realment col·locades segons especificacions d'Estudi o Estudi Bàsic de Seguretat i Salut.

| Codi | Ut | Descripció | Rendiment | Preu | Import |
|---|---|---|---|---|---|
| mt50spv011a | U | Porta per a accés de vianants de xapa d'acer galvanitzat, d'una fulla, de 0,9x2,0 m, amb llengüetes per a cadenat, subjecta mitjançant pals del mateix material. (material) | 0.200 | 324.00 | 64.80 |
| mo119 | h | Oficial 1ª Seguretat i Salut. (mà d'obra) | 0.210 | 28.42 | 5.97 |
| mo120 | h | Peó Seguretat i Salut. (mà d'obra) | 0.210 | 23.81 | 5.00 |
| % | % | Costos directes complementaris | 2 % | 75.77 | 1.52 |
|  |  | Costos directes |  |  | 77.29 |
