# Transport de caseta prefabricada

- Propietat de l'arxiu: CYPE INGENIEROS, S.A.
- Format: FIEBDC-3/2002
- Divisa: EUR
- Costos indirectes: 3.00 %
- IVA: 21.00 %

## Y Seguretat i salut

### YP Instal·lacions provisionals d'higiene i benestar

#### YPC Casetes (lloguer/construcció/adaptació de locals)

**YPC060** U Transport de caseta prefabricada.
Transport de caseta prefabricada d'obra, fins a una distància màxima de 200 km.
Inclou: Descàrrega i posterior recollida del mòdul amb camió grua.
Criteri d'amidament de projecte: Nombre d'unitats previstes, segons Estudi o Estudi Bàsic de Seguretat i Salut.
Criteri de mesura d'obra: Es mesurarà el nombre d'unitats realment transportades segons especificacions d'Estudi o Estudi Bàsic de Seguretat i Salut.

| Codi | Ut | Descripció | Rendiment | Preu | Import |
|---|---|---|---|---|---|
| mt50cas060 | U | Transport de caseta prefabricada d'obra, lliurament i recollida. (material) | 1.000 | 279.46 | 279.46 |
| mo120 | h | Peó Seguretat i Salut. (mà d'obra) | 1.019 | 23.81 | 24.26 |
| % | % | Costos directes complementaris | 2 % | 303.72 | 6.07 |
|  |  | Costos directes |  |  | 309.79 |
