# Cartell general indicatiu de riscos

- Propietat de l'arxiu: CYPE INGENIEROS, S.A.
- Format: FIEBDC-3/2002
- Divisa: EUR
- Costos indirectes: 3.00 %
- IVA: 21.00 %

## Y Seguretat i salut

### YS Senyalització provisional d'obres

#### YSS Senyalització de seguretat i salut

**YSS020** U Cartell general indicatiu de riscos.
Subministrament, col·locació i desmuntatge de cartell general indicatiu de riscos, de PVC de serigrafia, de 990x670 mm, amb 6 orificis de fixació, amortitzable en 3 usos, fixat amb brides de niló. Inclús manteniment en condicions segures durant tot el període de temps que es requereixi.
Inclou: Col·locació. Desmuntatge posterior. Transport fins al lloc de magatzematge o retirada a contenidor.
Criteri d'amidament de projecte: Nombre d'unitats previstes, segons Estudi o Estudi Bàsic de Seguretat i Salut.
Criteri de mesura d'obra: Es mesurarà el nombre d'unitats realment col·locades segons especificacions d'Estudi o Estudi Bàsic de Seguretat i Salut.

| Codi | Ut | Descripció | Rendiment | Preu | Import |
|---|---|---|---|---|---|
| mt50les020a | U | Cartell general indicatiu de riscos, de PVC de serigrafia, de 990x670 mm, amb 6 orificis de fixació. (material) | 0.333 | 15.48 | 5.15 |
| mt50spr046 | U | Brida de niló, de 4,8x200 mm. (material) | 6.000 | 0.04 | 0.24 |
| mo120 | h | Peó Seguretat i Salut. (mà d'obra) | 0.240 | 23.04 | 5.53 |
| % | % | Costos directes complementaris | 2 % | 10.92 | 0.22 |
|  |  | Costos directes |  |  | 11.14 |
